# Prueba no destructiva: humedad superficial

- Propiedad del archivo: CYPE INGENIEROS, S.A.
- Formato: FIEBDC-3/2002
- Ámbito geográfico: Guatemala
- Divisa: GTQ
- Costes indirectos: 3.00 %
- Gastos generales: 13.00 %
- Beneficio industrial: 6.00 %
- IVA: 12.00 %

## 0 Trabajos preliminares

### 0E Toma de muestras y pruebas para estudio de patologías

#### 0EH Pruebas de información del concreto endurecido

**0EH040** Ud Prueba no destructiva: humedad superficial.
Prueba no destructiva consistente en la determinación de la humedad superficial en elemento estructural existente de concreto, mediante el uso del higrómetro, para obtener el origen de la humedad del elemento (capilaridad, condensaciones, etc.), sin incluir cala ni reposición de revestimientos o recubrimientos.
Incluye: Realización de la prueba.
Criterio de medición de proyecto: Número de unidades previstas, según documentación gráfica de Proyecto.
Criterio de medición de obra: Se medirá el número de unidades realmente ejecutadas según especificaciones de Proyecto.

| Código | Ud | Descripción | Rendimiento | Precio | Importe |
|---|---|---|---|---|---|
| mt49hpa080 | Ud | Prueba para determinar la humedad superficial en elemento de concreto reforzado, mediante el uso de higrómetro, obteniendo la causa de la humedad del elemento (capilaridad, condensaciones, etc.), sin incluir cala ni reposición de revestimientos o recubrimientos. (material) | 1.000 | 986.04 | 986.04 |
| % | % | Herramienta menor | 2 % | 986.04 | 19.72 |
|  |  | Costes directos |  |  | 1005.76 |
