# Cala arqueológica

- Propiedad del archivo: CYPE INGENIEROS, S.A.
- Formato: FIEBDC-3/2002
- Ámbito geográfico: Guatemala
- Divisa: GTQ
- Costes indirectos: 3.00 %
- Gastos generales: 13.00 %
- Beneficio industrial: 6.00 %
- IVA: 12.00 %

## 0 Trabajos preliminares

### 0G Trabajos arqueológicos

#### 0GE Excavaciones arqueológicas y transportes

**0GE030** m³ Cala arqueológica.
Cala arqueológica de 1x1x1 m, en el terreno, donde se va a realizar un estudio arqueológico, con un grado de complejidad medio, con medios manuales, mediante la excavación por niveles naturales o artificiales según método arqueológico. Incluso toma de datos por parte de equipo arqueológico para informe final de los trabajos, retirada del piso existente en su superficie, con recuperación del mismo, y posterior relleno de la excavación con los restos procedentes de la misma, sin compactación.
Incluye: Ejecución de la cala. Retirada y acopio de escombros. Carga de escombros sobre contenedor.
Criterio de medición de proyecto: Volumen medido según documentación gráfica de Proyecto.
Criterio de medición de obra: Se medirá el volumen realmente ejecutado según especificaciones de Proyecto.

| Código | Ud | Descripción | Rendimiento | Precio | Importe |
|---|---|---|---|---|---|
| mt51arq010 | Ud | Material fungible para trabajos de arqueología. (material) | 0.035 | 7631.25 | 267.09 |
| mt51arq020 | Ud | Material y utillaje para trabajos de arqueología. (material) | 0.065 | 10969.92 | 713.04 |
| mo000 | h | arqueólogo. (mano de obra) | 5.176 | 85.95 | 444.88 |
| mo057 | h | Ayudante de arqueólogo. (mano de obra) | 5.176 | 55.80 | 288.82 |
| mo112 | h | Peón mampostero capacitado. (mano de obra) | 5.176 | 43.24 | 223.81 |
| % | % | Herramienta menor | 2 % | 1937.64 | 38.75 |
|  |  | Costes directos |  |  | 1976.39 |
