# Cala arqueológica

- Propiedad del archivo: CYPE INGENIEROS, S.A.
- Formato: FIEBDC-3/2002
- Ámbito geográfico: Guatemala
- Divisa: GTQ
- Costes indirectos: 3.00 %
- Gastos generales: 13.00 %
- Beneficio industrial: 6.00 %
- IVA: 12.00 %

## 0 Trabajos preliminares

### 0G Trabajos arqueológicos

#### 0GE Excavaciones arqueológicas y transportes

**0GE030** m³ Cala arqueológica.
Cala arqueológica de 1x1x1 m, en el terreno, donde existen yacimientos arqueológicos catalogados, con un grado de complejidad alto, con medios manuales, mediante la excavación por niveles naturales o artificiales según método arqueológico. Incluso toma de datos por parte de equipo arqueológico para informe final de los trabajos, retirada del piso existente en su superficie, con recuperación del mismo, y posterior relleno de la excavación con los restos procedentes de la misma, sin compactación.
Incluye: Ejecución de la cala. Retirada y acopio de escombros. Carga de escombros sobre contenedor.
Criterio de medición de proyecto: Volumen medido según documentación gráfica de Proyecto.
Criterio de medición de obra: Se medirá el volumen realmente ejecutado según especificaciones de Proyecto.

| Código | Ud | Descripción | Rendimiento | Precio | Importe |
|---|---|---|---|---|---|
| mt51arq010 | Ud | Material fungible para trabajos de arqueología. (material) | 0.100 | 7631.25 | 763.13 |
| mt51arq020 | Ud | Material y utillaje para trabajos de arqueología. (material) | 0.095 | 10969.92 | 1042.14 |
| mo000 | h | arqueólogo. (mano de obra) | 14.233 | 85.95 | 1223.33 |
| mo057 | h | Ayudante de arqueólogo. (mano de obra) | 14.233 | 55.80 | 794.20 |
| mo112 | h | Peón mampostero capacitado. (mano de obra) | 15.372 | 43.24 | 664.69 |
| mo113 | h | Peón mampostero. (mano de obra) | 15.372 | 42.54 | 653.92 |
| % | % | Herramienta menor | 2 % | 5141.41 | 102.83 |
|  |  | Costes directos |  |  | 5244.24 |
