# Apeo de columna de concreto reforzado

- Propiedad del archivo: CYPE INGENIEROS, S.A.
- Formato: FIEBDC-3/2002
- Ámbito geográfico: Guatemala
- Divisa: GTQ
- Costes indirectos: 3.00 %
- Gastos generales: 13.00 %
- Beneficio industrial: 6.00 %
- IVA: 12.00 %

## 0 Trabajos preliminares

### 0P Encofrados, apeos y cimbras

#### 0PB Elementos estructurales verticales

**0PB030** Ud Apeo de columna de concreto reforzado.
Ejecución de apeo de columna de concreto reforzado, hasta dejarla sin carga antes de iniciar las labores de refuerzo y reparación de sus armadurías, compuesto por 500 kg de perfiles laminados de acero A 36 colocados en las dos caras de la columna. Incluso elementos de arriostramiento y fijación con la estructura portante, mermas, cortes, soldaduras y trabajos de montaje, puesta en carga y retirada del apeo tras su uso, con los medios adecuados.
Incluye: Replanteo y marcado de ejes de apoyo en las caras de la columna. Limpieza y nivelación de la superficie de apoyo. Instalación y puesta en carga del apeo. Desmontaje y retirada del apeo tras la finalización de las obras.
Criterio de medición de proyecto: Número de unidades previstas, según documentación gráfica de Proyecto.
Criterio de medición de obra: Se medirá el número de unidades realmente ejecutadas según especificaciones de Proyecto.

| Código | Ud | Descripción | Rendimiento | Precio | Importe |
|---|---|---|---|---|---|
| mt07ala000ab | kg | Acero laminado A 36, en perfiles laminados en caliente, según ASTM A 36, piezas simples, para aplicaciones estructurales, acabado con imprimación antioxidante. Trabajado y montado en taller, para colocar con uniones soldadas en obra. (material) | 500.000 | 15.56 | 7780.00 |
| mo047 | h | Montador de estructura metálica. (mano de obra) | 13.553 | 61.47 | 833.10 |
| mo094 | h | Ayudante de montador de estructura metálica. (mano de obra) | 27.106 | 45.92 | 1244.71 |
| mo020 | h | Mampostero. (mano de obra) | 6.777 | 59.07 | 400.32 |
| mo113 | h | Peón mampostero. (mano de obra) | 13.553 | 42.54 | 576.54 |
| % | % | Herramienta menor | 2 % | 10834.67 | 216.69 |
|  |  | Costes directos |  |  | 11051.36 |
