# Suplemento por incremento de energía por golpe

- Propiedad del archivo: CYPE INGENIEROS, S.A.
- Formato: FIEBDC-3/2002
- Ámbito geográfico: Guatemala
- Divisa: GTQ
- Costes indirectos: 3.00 %
- Gastos generales: 13.00 %
- Beneficio industrial: 6.00 %
- IVA: 12.00 %

## A Preparación del terreno

### AM Mejoras del terreno

#### AMC Compactaciones

**AMC021** m² Suplemento por incremento de energía por golpe.
Suplemento por la aplicación de un incremento de 250 kN·m, en la energía por golpe aplicada por el equipo de compactación dinámica del terreno.
Criterio de medición de proyecto: Superficie medida en proyección horizontal, según documentación gráfica de Proyecto.
Criterio de medición de obra: Se medirá, en proyección horizontal, la superficie realmente ejecutada según especificaciones de Proyecto.

| Código | Ud | Descripción | Rendimiento | Precio | Importe |
|---|---|---|---|---|---|
| mq02din020 | h | Equipo para compactación dinámica, con maza de impacto. (maquinaria) | 0.003 | 1105.54 | 3.32 |
| mq02din030 | h | Equipo de control de la penetración dinámica y los asientos. (maquinaria) | 0.001 | 1062.81 | 1.06 |
| mq01mot020b | h | Motoniveladora de 147 kW, equipada con escarificadora. (maquinaria) | 0.001 | 719.89 | 0.72 |
| mq02rov010i | h | Compactador monocilíndrico vibrante autopropulsado, de 129 kW, de 16,2 t, ancho de trabajo 213,4 cm. (maquinaria) | 0.001 | 503.87 | 0.50 |
| mo020 | h | Mampostero. (mano de obra) | 0.003 | 59.07 | 0.18 |
| mo113 | h | Peón mampostero. (mano de obra) | 0.006 | 42.54 | 0.26 |
| mo112 | h | Peón mampostero capacitado. (mano de obra) | 0.005 | 43.24 | 0.22 |
| % | % | Herramienta menor | 2 % | 6.26 | 0.13 |
|  |  | Costes directos |  |  | 6.39 |
