# Solera ventilada de concreto, sistema "PANTALLAX", sobre losa de cimentación

- Propiedad del archivo: CYPE INGENIEROS, S.A.
- Formato: FIEBDC-3/2002
- Ámbito geográfico: Guatemala
- Divisa: GTQ
- Costes indirectos: 3.00 %
- Gastos generales: 13.00 %
- Beneficio industrial: 6.00 %
- IVA: 12.00 %

## A Preparación del terreno

### AN Nivelación

#### ANV Soleras ventiladas

**ANV020** m² Solera ventilada de concreto, sistema "PANTALLAX", sobre losa de cimentación.
Solera ventilada de concreto reforzado, de 10 cm de espesor, con acabado superficial mediante fratasadora mecánica, sistema Dren "PANTALLAX", compuesta por lámina drenante nodular de polietileno de alta densidad (PEAD/HDPE), con nódulos de 8 mm de altura, con geotextil de polipropileno de 120 g/m² incorporado, fijada a losa de cimentación existente mediante fijaciones mecánicas; realizada con concreto f'c=210 kg/cm² (3000 psi), clase de exposición F0 S0 P0 C0, tamaño máximo del agregado 12,5 mm (1/2"), consistencia blanda, preparado en obra, y fundido con medios manuales, y electromalla tipo 6x6 6/6 de acero Grado 70, con barras separadas 15,24x15,24 cm de Ø 4,88 mm como armaduría de reparto, colocada sobre separadores homologados. Incluso panel de poliestireno expandido de 3 cm de espesor, para la ejecución de juntas de dilatación.
Incluye: Limpieza y preparación de la superficie. Colocación de la lámina drenante. Tendido de niveles mediante toques, maestras de concreto. Riego de la superficie base. Formación de juntas de mampostero y de dilatación. Colocación de la electromalla con separadores homologados. Preparación del concreto. Fundido, extendido y vibrado del concreto. Conexión de los elementos exteriores. Curado del concreto. Fratasado mecánico de la superficie.
Criterio de medición de proyecto: Superficie medida según documentación gráfica de Proyecto.
Criterio de medición de obra: Se medirá la superficie realmente ejecutada según especificaciones de Proyecto, sin deducir la superficie ocupada por las columnas situados dentro de su perímetro.

| Código | Ud | Descripción | Rendimiento | Precio | Importe |
|---|---|---|---|---|---|
| mt14gsp010a | m² | Lámina drenante nodular de polietileno de alta densidad (PEAD/HDPE), con nódulos de 8 mm de altura, con geotextil de polipropileno de 120 g/m² incorporado, resistencia a la compresión 200 kN/m² según ISO 604 y capacidad de drenaje 4,8 l/(s·m). (material) | 1.050 | 29.19 | 30.65 |
| mt08var060 | kg | Puntas de acero de 20x100 mm. (material) | 0.100 | 69.56 | 6.96 |
| mt07ame120ee | m² | Electromalla tipo 6x6 6/6 de acero Grado 70, con barras lisas separadas 15,24x15,24 cm de 4,88 mm de diámetro, según ASTM A 185 y ASTM A 497. (material) | 1.100 | 14.87 | 16.36 |
| mt08aaa010a | m³ | Agua. (material) | 0.026 | 11.92 | 0.31 |
| mt01arg000q | m³ | Arena de río. (material) | 0.060 | 118.63 | 7.12 |
| mt01arg001qf | m³ | Piedrín de 1/2", de tamaño máximo 12,5 mm. (material) | 0.060 | 214.05 | 12.84 |
| mt08cem000q | kg | Cemento gris en sacos. (material) | 47.466 | 2.09 | 99.20 |
| mt07aco020f | Ud | Separador homologado para nervios "in situ" en losas unidireccionales. (material) | 3.000 | 0.51 | 1.53 |
| mt16pea020c | m² | Panel rígido de poliestireno expandido, mecanizado lateral recto, de 30 mm de espesor, resistencia térmica 0,8 m²K/W, conductividad térmica 0,036 W/(mK), para junta de dilatación. (material) | 0.050 | 22.30 | 1.12 |
| mq04dua020b | h | Dumper de descarga frontal de 2 t de carga útil. (maquinaria) | 0.022 | 74.97 | 1.65 |
| mq06vib020 | h | Regla vibrante de 3 m. (maquinaria) | 0.097 | 37.77 | 3.66 |
| mq06fra010 | h | Fratasadora mecánica de concreto. (maquinaria) | 0.638 | 41.01 | 26.16 |
| mq06cor020 | h | Equipo para corte de juntas en soleras de concreto. (maquinaria) | 0.116 | 76.83 | 8.91 |
| mq06hor010 | h | Concretera mecánica eléctrica con una capacidad de amasado de 160 l. (maquinaria) | 0.077 | 24.91 | 1.92 |
| op00sie010 |  | Sierra de calar. | 1.000 | 0.00 | 0.00 |
| mo020 | h | Mampostero. (mano de obra) | 0.323 | 59.07 | 19.08 |
| mo077 | h | Ayudante de mampostero. (mano de obra) | 0.323 | 44.16 | 14.26 |
| mo113 | h | Peón mampostero. (mano de obra) | 0.472 | 42.54 | 20.08 |
| mo112 | h | Peón mampostero capacitado. (mano de obra) | 0.149 | 43.24 | 6.44 |
| % | % | Herramienta menor | 2 % | 278.25 | 5.57 |
|  |  | Costes directos |  |  | 283.82 |
