# Conexión de la acometida del edificio a la red general de saneamiento del municipio a través de pozo de visita

- Propiedad del archivo: CYPE INGENIEROS, S.A.
- Formato: FIEBDC-3/2002
- Ámbito geográfico: Guatemala
- Divisa: GTQ
- Costes indirectos: 3.00 %
- Gastos generales: 13.00 %
- Beneficio industrial: 6.00 %
- IVA: 12.00 %

## A Preparación del terreno

### AS Alcantarillado sanitario

#### ASB Acometidas

**ASB020** Ud Conexión de la acometida del edificio a la red general de saneamiento del municipio a través de pozo de visita.
Conexión de la acometida del edificio a la red general de saneamiento del municipio a través de pozo de visita. Incluso junta flexible para el empalme de la acometida y mortero de cemento para repaso y bruñido en el interior del pozo.
Criterio de valoración económica: El precio no incluye la excavación ni el pozo de visita.
Incluye: Replanteo y trazado de la conexión en el pozo de visita. Rotura del pozo con compresor. Montaje, conexionado y comprobación de su correcto funcionamiento.
Criterio de medición de proyecto: Número de unidades previstas, según documentación gráfica de Proyecto.
Criterio de medición de obra: Se medirá el número de unidades realmente ejecutadas según especificaciones de Proyecto.

| Código | Ud | Descripción | Rendimiento | Precio | Importe |
|---|---|---|---|---|---|
| mt08aaa010a | m³ | Agua. (material) | 0.013 | 11.92 | 0.15 |
| mt01arg005a | t | Arena de cantera, para mortero preparado en obra. (material) | 0.106 | 162.52 | 17.23 |
| mt08cem000q | kg | Cemento gris en sacos. (material) | 16.250 | 2.09 | 33.96 |
| mt11var200 | Ud | Material para ejecución de junta flexible en el empalme de la acometida al pozo de visita. (material) | 1.000 | 148.89 | 148.89 |
| mq05pdm110 | h | Compresor portátil diesel media presión 10 m³/min. (maquinaria) | 1.159 | 55.97 | 64.87 |
| mq05mai030 | h | Martillo neumático. (maquinaria) | 2.318 | 33.00 | 76.49 |
| mq06hor010 | h | Concretera mecánica eléctrica con una capacidad de amasado de 160 l. (maquinaria) | 0.053 | 24.91 | 1.32 |
| mo020 | h | Mampostero. (mano de obra) | 3.790 | 59.07 | 223.88 |
| mo112 | h | Peón mampostero capacitado. (mano de obra) | 6.342 | 43.24 | 274.23 |
| % | % | Herramienta menor | 2 % | 841.02 | 16.82 |
|  |  | Costes directos |  |  | 857.84 |
