# Conexión de la acometida del edificio a la red general de saneamiento del municipio con injerto mecánico

- Propiedad del archivo: CYPE INGENIEROS, S.A.
- Formato: FIEBDC-3/2002
- Ámbito geográfico: Guatemala
- Divisa: GTQ
- Costes indirectos: 3.00 %
- Gastos generales: 13.00 %
- Beneficio industrial: 6.00 %
- IVA: 12.00 %

## A Preparación del terreno

### AS Alcantarillado sanitario

#### ASB Acometidas

**ASB030** Ud Conexión de la acometida del edificio a la red general de saneamiento del municipio con injerto mecánico.
Conexión de la acometida del edificio a la red general de saneamiento del municipio, de tubería de pared lisa, de PVC, de 200 mm de diámetro nominal, con injerto mecánico, de 160 mm de diámetro. Incluso llave de apriete.
Criterio de valoración económica: El precio no incluye la excavación.
Incluye: Replanteo. Perforación con corona diamantada. Retirada y acopio de escombros. Limpieza de los restos de obra. Carga manual de escombros sobre camión o contenedor. Conexionado. Comprobación de su correcto funcionamiento.
Criterio de medición de proyecto: Número de unidades previstas, según documentación gráfica de Proyecto.
Criterio de medición de obra: Se medirá el número de unidades realmente ejecutadas según especificaciones de Proyecto.

| Código | Ud | Descripción | Rendimiento | Precio | Importe |
|---|---|---|---|---|---|
| mt11inj010a | Ud | Injerto mecánico, de 160 mm de diámetro, equipado con junta de estanqueidad móvil y tuerca de sujeción de color naranja, para tubería de pared lisa, de PVC, de 200 mm de diámetro nominal y espesor entre 3 y 9 mm, incluso llave de apriete. (material) | 1.000 | 1018.07 | 1018.07 |
| mq05per020 | h | Perforadora con corona diamantada y soporte, por vía seca. (maquinaria) | 0.116 | 202.83 | 23.53 |
| mo020 | h | Mampostero. (mano de obra) | 0.126 | 59.07 | 7.44 |
| mo008 | h | Plomero. (mano de obra) | 0.190 | 60.70 | 11.53 |
| mo107 | h | Ayudante de plomero. (mano de obra) | 0.190 | 44.07 | 8.37 |
| % | % | Herramienta menor | 2 % | 1068.94 | 21.38 |
|  |  | Costes directos |  |  | 1090.32 |
