# Concreto de limpieza

- Propiedad del archivo: CYPE INGENIEROS, S.A.
- Formato: FIEBDC-3/2002
- Ámbito geográfico: Guatemala
- Divisa: GTQ
- Costes indirectos: 3.00 %
- Gastos generales: 13.00 %
- Beneficio industrial: 6.00 %
- IVA: 12.00 %

## C Cimentaciones

### CH Concretos, aceros y encofrados

#### CHH Concretos

**CHH005** m³ Concreto de limpieza.
Concreto f'c=100 kg/cm² (1500 psi), clase de exposición F0 S0 P0 C0, tamaño máximo del agregado 19 mm (3/4"), consistencia blanda, preparado en obra y fundido con medios manuales, para formación de capa de concreto de limpieza y nivelado de fondos de cimentación, en el fondo de la excavación previamente realizada.
Incluye: Replanteo. Colocación de toques y/o formación de maestras. Preparación del concreto. Fundido y compactación del concreto. Coronación y enrase del concreto.
Criterio de medición de proyecto: Volumen teórico, según documentación gráfica de Proyecto.
Criterio de medición de obra: Se medirá el volumen teórico ejecutado según especificaciones de Proyecto, sin incluir los incrementos por excesos de excavación no autorizados.

| Código | Ud | Descripción | Rendimiento | Precio | Importe |
|---|---|---|---|---|---|
| mt08aaa010a | m³ | Agua. (material) | 0.229 | 11.92 | 2.73 |
| mt01arg000q | m³ | Arena de río. (material) | 0.504 | 118.63 | 59.79 |
| mt01arg001qk | m³ | Piedrín de 3/4", de tamaño máximo 19 mm. (material) | 0.809 | 214.05 | 173.17 |
| mt08cem000q | kg | Cemento gris en sacos. (material) | 302.505 | 2.09 | 632.24 |
| mq06hor010 | h | Concretera mecánica eléctrica con una capacidad de amasado de 160 l. (maquinaria) | 0.730 | 24.91 | 18.18 |
| mo045 | h | Fundidor de productos del concreto. (mano de obra) | 0.097 | 61.47 | 5.96 |
| mo092 | h | Ayudante fundidor de productos del concreto. (mano de obra) | 0.194 | 45.92 | 8.91 |
| mo113 | h | Peón mampostero. (mano de obra) | 1.359 | 42.54 | 57.81 |
| mo112 | h | Peón mampostero capacitado. (mano de obra) | 1.423 | 43.24 | 61.53 |
| % | % | Herramienta menor | 2 % | 1020.32 | 20.41 |
|  |  | Costes directos |  |  | 1040.73 |
