# Enano de cimentación

- Propiedad del archivo: CYPE INGENIEROS, S.A.
- Formato: FIEBDC-3/2002
- Ámbito geográfico: Guatemala
- Divisa: GTQ
- Costes indirectos: 3.00 %
- Gastos generales: 13.00 %
- Beneficio industrial: 6.00 %
- IVA: 12.00 %

## C Cimentaciones

### CN Nivelación

#### CNE Enanos de cimentación

**CNE010** m³ Enano de cimentación.
Enano de cimentación de concreto reforzado para columnas, realizado con concreto f'c=210 kg/cm² (3000 psi), clase de exposición F0 S0 P0 C0, tamaño máximo del agregado 12,5 mm (1/2"), consistencia blanda, preparado en obra, y fundido con medios manuales, y acero Grado 60 (fy=4200 kg/cm²), con una cuantía aproximada de 95 kg/m³. Incluso alambre de atar y separadores.
Criterio de valoración económica: El precio incluye el corte, doblado y conformado de la armaduría en taller de obra y el montaje en el lugar definitivo de su colocación en obra, pero no incluye el encofrado.
Incluye: Replanteo. Colocación de la armaduría con separadores homologados. Preparación del concreto. Fundido y compactación del concreto. Curado del concreto.
Criterio de medición de proyecto: Volumen medido sobre las secciones teóricas de cálculo, según documentación gráfica de Proyecto.
Criterio de medición de obra: Se medirá el volumen teórico ejecutado según especificaciones de Proyecto.

| Código | Ud | Descripción | Rendimiento | Precio | Importe |
|---|---|---|---|---|---|
| mt07sep010ac | Ud | Separador homologado de plástico, para armadurías de columnas de varios diámetros. (material) | 12.000 | 0.67 | 8.04 |
| mt07aco140a | kg | Acero en varillas corrugadas, Grado 60 (fy=4200 kg/cm²), de varios diámetros, según NTG 36011, ASTM A 615 y ASTM A 615 M. (material) | 99.750 | 7.61 | 759.10 |
| mt08var050 | kg | Alambre galvanizado para atar, de 1,30 mm de diámetro. (material) | 0.950 | 11.92 | 11.32 |
| mt08aaa010a | m³ | Agua. (material) | 0.245 | 11.92 | 2.92 |
| mt01arg000q | m³ | Arena de río. (material) | 0.572 | 118.63 | 67.86 |
| mt01arg001qf | m³ | Piedrín de 1/2", de tamaño máximo 12,5 mm. (material) | 0.572 | 214.05 | 122.44 |
| mt08cem000q | kg | Cemento gris en sacos. (material) | 453.089 | 2.09 | 946.96 |
| mq06hor010 | h | Concretera mecánica eléctrica con una capacidad de amasado de 160 l. (maquinaria) | 0.730 | 24.91 | 18.18 |
| op00ciz020 |  | Cizalla para acero en varillas corrugadas. | 1.000 | 0.00 | 0.00 |
| op00ata010 |  | Atadora de armaduría. | 1.000 | 0.00 | 0.00 |
| au00auh010 |  | Cubilote. | 1.000 | 0.00 | 0.00 |
| au00auh040 |  | Vibrador de concreto, eléctrico. | 1.000 | 0.00 | 0.00 |
| mo043 | h | Armador. (mano de obra) | 1.180 | 61.47 | 72.53 |
| mo090 | h | Ayudante de armador. (mano de obra) | 1.475 | 45.92 | 67.73 |
| mo113 | h | Peón mampostero. (mano de obra) | 1.359 | 42.54 | 57.81 |
| mo112 | h | Peón mampostero capacitado. (mano de obra) | 1.423 | 43.24 | 61.53 |
| mo045 | h | Fundidor de productos del concreto. (mano de obra) | 0.091 | 61.47 | 5.59 |
| mo092 | h | Ayudante fundidor de productos del concreto. (mano de obra) | 0.362 | 45.92 | 16.62 |
| % | % | Herramienta menor | 2 % | 2218.63 | 44.37 |
|  |  | Costes directos |  |  | 2263.00 |
