# Consolidación del terreno situado debajo de solera de concreto, con inyecciones de resinas expansivas

- Propiedad del archivo: CYPE INGENIEROS, S.A.
- Formato: FIEBDC-3/2002
- Ámbito geográfico: Guatemala
- Divisa: GTQ
- Costes indirectos: 3.00 %
- Gastos generales: 13.00 %
- Beneficio industrial: 6.00 %
- IVA: 12.00 %

## C Cimentaciones

### CZ Recalces

#### CZT Refuerzo del terreno con inyecciones

**CZT020** m² Consolidación del terreno situado debajo de solera de concreto, con inyecciones de resinas expansivas.
Consolidación del terreno situado debajo de solera de concreto, con inyecciones de resinas expansivas, rendimiento 1,25 kg/m², a través de perforaciones que atraviesan la solera existente, de 1 a 1,4 cm de diámetro, formando una retícula con una separación máxima entre las perforaciones de 1,5 m, rellenando los huecos del terreno, estabilizándolo e incrementando su capacidad portante hasta alcanzar las necesidades obtenidas según estudio previo de transmisión de cargas, con un grado de complejidad bajo.
Incluye: Ejecución de la perforación. Introducción de los tubos de inyección. Inyección de la resina. Control con nivel láser del levantamiento de la solera. Corte de la parte sobrante de los tubos de inyección. Tapado de las perforaciones con mortero reparador. Limpieza y recogida de los restos de resina. Retirada y acopio de escombros. Carga de escombros sobre contenedor.
Criterio de medición de proyecto: Superficie medida según documentación gráfica de Proyecto.
Criterio de medición de obra: Se medirá la superficie realmente ejecutada según especificaciones de Proyecto

| Código | Ud | Descripción | Rendimiento | Precio | Importe |
|---|---|---|---|---|---|
| mt07www010 | kg | Resina expansiva, para consolidación del terreno mediante inyección. (material) | 1.250 | 88.21 | 110.26 |
| mq03mpi020a | h | Equipo completo para realización de inyecciones de resinas expansivas a presión, mediante el empleo de tubos-manguito. (maquinaria) | 0.268 | 772.67 | 207.08 |
| mo042 | h | Mampostero especialista en concreto armado. (mano de obra) | 1.132 | 61.47 | 69.58 |
| mo089 | h | Ayudante mampostero especialista en concreto armado. (mano de obra) | 1.132 | 45.92 | 51.98 |
| % | % | Herramienta menor | 2 % | 438.90 | 8.78 |
|  |  | Costes directos |  |  | 447.68 |
