# Demolición de muro de concreto reforzado

- Propiedad del archivo: CYPE INGENIEROS, S.A.
- Formato: FIEBDC-3/2002
- Ámbito geográfico: Guatemala
- Divisa: GTQ
- Costes indirectos: 3.00 %
- Gastos generales: 13.00 %
- Beneficio industrial: 6.00 %
- IVA: 12.00 %

## D Demoliciones

### DD Cimentaciones

#### DDC Contenciones

**DDC020** m³ Demolición de muro de concreto reforzado.
Demolición de muro de contención de concreto reforzado con martillo neumático y equipo de oxicorte, y carga mecánica sobre camión o contenedor.
Incluye: Demolición del elemento. Corte de las armadurías. Fragmentación de los escombros en piezas manejables. Retirada y acopio de escombros. Limpieza de los restos de obra. Carga mecánica de escombros sobre camión o contenedor.
Criterio de medición de proyecto: Volumen medido según documentación gráfica de Proyecto.
Criterio de medición de obra: Se medirá el volumen realmente demolido según especificaciones de Proyecto.

| Código | Ud | Descripción | Rendimiento | Precio | Importe |
|---|---|---|---|---|---|
| mq05mai030 | h | Martillo neumático. (maquinaria) | 4.637 | 33.00 | 153.02 |
| mq05pdm010a | h | Compresor portátil eléctrico 2 m³/min de caudal. (maquinaria) | 2.318 | 30.81 | 71.42 |
| mq01ret010 | h | Miniretrocargadora sobre neumáticos de 15 kW. (maquinaria) | 0.162 | 331.19 | 53.65 |
| mq08sol010 | h | Equipo de oxicorte, con acetileno como combustible y oxígeno como comburente. (maquinaria) | 1.391 | 59.61 | 82.92 |
| mo019 | h | Soldador. (mano de obra) | 1.617 | 59.84 | 96.76 |
| mo112 | h | Peón mampostero capacitado. (mano de obra) | 4.042 | 43.24 | 174.78 |
| mo113 | h | Peón mampostero. (mano de obra) | 2.695 | 42.54 | 114.65 |
| % | % | Herramienta menor | 2 % | 747.20 | 14.94 |
|  |  | Costes directos |  |  | 762.14 |
