# Demolición de cimentación de concreto

- Propiedad del archivo: CYPE INGENIEROS, S.A.
- Formato: FIEBDC-3/2002
- Ámbito geográfico: Guatemala
- Divisa: GTQ
- Costes indirectos: 3.00 %
- Gastos generales: 13.00 %
- Beneficio industrial: 6.00 %
- IVA: 12.00 %

## D Demoliciones

### DD Cimentaciones

#### DDS Superficiales

**DDS030** m³ Demolición de cimentación de concreto.
Demolición de zapata de concreto reforzado, de más de 1,5 m de profundidad máxima, con martillo neumático y equipo de oxicorte, y carga manual sobre camión o contenedor.
Incluye: Demolición del elemento. Corte de las armadurías con equipo de oxicorte. Fragmentación de los escombros en piezas manejables. Retirada y acopio de escombros. Limpieza de los restos de obra. Carga manual de escombros sobre camión o contenedor.
Criterio de medición de proyecto: Volumen medido según documentación gráfica de Proyecto.
Criterio de medición de obra: Se medirá el volumen realmente demolido, medido como diferencia entre los perfiles levantados antes de empezar la demolición y los levantados al finalizarla, aprobados por el director de la ejecución de la obra, según especificaciones de Proyecto.

| Código | Ud | Descripción | Rendimiento | Precio | Importe |
|---|---|---|---|---|---|
| mq05mai030 | h | Martillo neumático. (maquinaria) | 1.449 | 33.35 | 48.32 |
| mq05pdm010a | h | Compresor portátil eléctrico 2 m³/min de caudal. (maquinaria) | 0.725 | 31.14 | 22.58 |
| mq08sol010 | h | Equipo de oxicorte, con acetileno como combustible y oxígeno como comburente. (maquinaria) | 0.869 | 60.24 | 52.35 |
| mo113 | h | Peón mampostero. (mano de obra) | 9.601 | 46.72 | 448.56 |
| mo112 | h | Peón mampostero capacitado. (mano de obra) | 1.600 | 47.49 | 75.98 |
| mo019 | h | Soldador. (mano de obra) | 1.011 | 65.74 | 66.46 |
| % | % | Herramienta menor | 2 % | 714.25 | 14.29 |
|  |  | Costes directos |  |  | 728.54 |
