# Demolición de zuncho, nervio "in situ" o viga de concreto reforzado

- Propiedad del archivo: CYPE INGENIEROS, S.A.
- Formato: FIEBDC-3/2002
- Ámbito geográfico: Guatemala
- Divisa: GTQ
- Costes indirectos: 3.00 %
- Gastos generales: 13.00 %
- Beneficio industrial: 6.00 %
- IVA: 12.00 %

## D Demoliciones

### DE Estructuras

#### DEH Concreto

**DEH050** m³ Demolición de zuncho, nervio "in situ" o viga de concreto reforzado.
Demolición de nervio "in situ" de concreto reforzado, con medios manuales, martillo neumático y equipo de oxicorte, y carga manual sobre camión o contenedor.
Incluye: Demolición del elemento. Corte de las armadurías. Fragmentación de los escombros en piezas manejables. Retirada y acopio de escombros. Limpieza de los restos de obra. Carga manual de escombros sobre camión o contenedor.
Criterio de medición de proyecto: Volumen medido según documentación gráfica de Proyecto.
Criterio de medición de obra: Se medirá el volumen realmente demolido según especificaciones de Proyecto.

| Código | Ud | Descripción | Rendimiento | Precio | Importe |
|---|---|---|---|---|---|
| mq05mai030 | h | Martillo neumático. (maquinaria) | 5.796 | 33.00 | 191.27 |
| mq05pdm110 | h | Compresor portátil diesel media presión 10 m³/min. (maquinaria) | 2.898 | 55.97 | 162.20 |
| mq08sol010 | h | Equipo de oxicorte, con acetileno como combustible y oxígeno como comburente. (maquinaria) | 1.275 | 59.61 | 76.00 |
| mo019 | h | Soldador. (mano de obra) | 1.485 | 59.84 | 88.86 |
| mo112 | h | Peón mampostero capacitado. (mano de obra) | 6.749 | 43.24 | 291.83 |
| mo113 | h | Peón mampostero. (mano de obra) | 5.399 | 42.54 | 229.67 |
| % | % | Herramienta menor | 2 % | 1039.83 | 20.80 |
|  |  | Costes directos |  |  | 1060.63 |
