# Desmontaje de persiana metálica

- Propiedad del archivo: CYPE INGENIEROS, S.A.
- Formato: FIEBDC-3/2002
- Ámbito geográfico: Guatemala
- Divisa: GTQ
- Costes indirectos: 3.00 %
- Gastos generales: 13.00 %
- Beneficio industrial: 6.00 %
- IVA: 12.00 %

## D Demoliciones

### DF Fachadas

#### DFD Defensas de exteriores

**DFD040** Ud Desmontaje de persiana metálica.
Desmontaje de persiana metálica extensible de 4 a 6 m² de superficie, con medios manuales y recuperación del material para su posterior ubicación en otro emplazamiento, siendo el orden de ejecución del proceso inverso al de su instalación, sin deteriorar los elementos constructivos a los que está sujeto, y carga manual sobre camión o contenedor.
Criterio de valoración económica: El precio incluye el desmontaje de los mecanismos y de los accesorios.
Incluye: Desmontaje del elemento. Clasificación y etiquetado. Acopio de los materiales a reutilizar. Carga manual del material a reutilizar sobre camión. Retirada y acopio de los restos de obra. Limpieza de los restos de obra. Carga manual de los restos de obra sobre camión o contenedor.
Criterio de medición de proyecto: Número de unidades previstas, según documentación gráfica de Proyecto.
Criterio de medición de obra: Se medirá el número de unidades realmente desmontadas según especificaciones de Proyecto.

| Código | Ud | Descripción | Rendimiento | Precio | Importe |
|---|---|---|---|---|---|
| mo018 | h | Herrero. (mano de obra) | 0.511 | 59.84 | 30.58 |
| mo059 | h | Ayudante de herrero. (mano de obra) | 0.511 | 44.24 | 22.61 |
| mo113 | h | Peón mampostero. (mano de obra) | 0.340 | 42.54 | 14.46 |
| % | % | Herramienta menor | 2 % | 67.65 | 1.35 |
|  |  | Costes directos |  |  | 69.00 |
