# Desmontaje de elementos de señalización situados en fachada

- Propiedad del archivo: CYPE INGENIEROS, S.A.
- Formato: FIEBDC-3/2002
- Ámbito geográfico: Guatemala
- Divisa: GTQ
- Costes indirectos: 3.00 %
- Gastos generales: 13.00 %
- Beneficio industrial: 6.00 %
- IVA: 12.00 %

## D Demoliciones

### DF Fachadas

#### DFE Elementos anclados a fachada

**DFE060** m² Desmontaje de elementos de señalización situados en fachada.
Desmontaje de todos aquellos elementos de señalización situados en fachada que entorpezcan y/o pudieran deteriorarse durante la ejecución de los trabajos de rehabilitación, tales como carteles, letreros, mástiles, etc., con medios manuales, y recuperación, acopio y montaje del material en el mismo emplazamiento, y carga manual sobre camión o contenedor.
Incluye: Desmontaje de los elementos. Clasificación y etiquetado. Acopio de los materiales a reutilizar. Reposición de los elementos. Retirada y acopio de los restos de obra. Limpieza de los restos de obra. Carga manual de los restos de obra sobre camión o contenedor.
Criterio de medición de proyecto: Superficie medida según documentación gráfica de Proyecto.
Criterio de medición de obra: Se medirá la superficie realmente desmontada según especificaciones de Proyecto.

| Código | Ud | Descripción | Rendimiento | Precio | Importe |
|---|---|---|---|---|---|
| mt51ins030100 | Ud | Repercusión, por m², de desmontaje y posterior montaje de los elementos de señalización situados en la fachada. (material) | 2.000 | 8.37 | 16.74 |
| % | % | Herramienta menor | 2 % | 16.74 | 0.33 |
|  |  | Costes directos |  |  | 17.07 |
