# Desmontaje de dintel de lámina de acero

- Propiedad del archivo: CYPE INGENIEROS, S.A.
- Formato: FIEBDC-3/2002
- Ámbito geográfico: Guatemala
- Divisa: GTQ
- Costes indirectos: 3.00 %
- Gastos generales: 13.00 %
- Beneficio industrial: 6.00 %
- IVA: 12.00 %

## D Demoliciones

### DH Remates

#### DHE De exteriores

**DHE042** m Desmontaje de dintel de lámina de acero.
Desmontaje de dintel metálico formado por lámina de acero, con equipo de oxicorte, sin deteriorar los elementos constructivos contiguos, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.133 | 59.61 | 7.93 |
| mo019 | h | Soldador. (mano de obra) | 0.155 | 59.84 | 9.28 |
| mo113 | h | Peón mampostero. (mano de obra) | 0.608 | 42.54 | 25.86 |
| % | % | Herramienta menor | 2 % | 43.07 | 0.86 |
|  |  | Costes directos |  |  | 43.93 |
