# Demolición de bancada de concreto

- Propiedad del archivo: CYPE INGENIEROS, S.A.
- Formato: FIEBDC-3/2002
- Ámbito geográfico: Guatemala
- Divisa: GTQ
- Costes indirectos: 3.00 %
- Gastos generales: 13.00 %
- Beneficio industrial: 6.00 %
- IVA: 12.00 %

## D Demoliciones

### DI Instalaciones

#### DIB Bancadas y depósitos

**DIB010** m² Demolición de bancada de concreto.
Demolición de bancada de concreto masivo, de 10 cm de espesor, con martillo neumático, sin deteriorar los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.234 | 33.00 | 7.72 |
| mq05pdm010a | h | Compresor portátil eléctrico 2 m³/min de caudal. (maquinaria) | 0.117 | 30.81 | 3.60 |
| mo112 | h | Peón mampostero capacitado. (mano de obra) | 0.143 | 43.24 | 6.18 |
| mo113 | h | Peón mampostero. (mano de obra) | 0.268 | 42.54 | 11.40 |
| % | % | Herramienta menor | 2 % | 28.90 | 0.58 |
|  |  | Costes directos |  |  | 29.48 |
