# Demolición completa de cubierta plana transitable, no ventilada

- Propiedad del archivo: CYPE INGENIEROS, S.A.
- Formato: FIEBDC-3/2002
- Ámbito geográfico: Guatemala
- Divisa: GTQ
- Costes indirectos: 3.00 %
- Gastos generales: 13.00 %
- Beneficio industrial: 6.00 %
- IVA: 12.00 %

## D Demoliciones

### DQ Cubiertas

#### DQA Planas

**DQA010** m² Demolición completa de cubierta plana transitable, no ventilada.
Demolición completa de cubierta plana transitable, no ventilada, con piso flotante de losa filtrante; con martillo neumático, sin afectar a la estabilidad de los elementos constructivos contiguos, y carga manual sobre camión o contenedor.
Criterio de valoración económica: El precio incluye la demolición de todas las capas que componen la cubierta, incluyendo la capa de formación de pendientes y la demolición de los sumideros.
Incluye: Demolición del elemento. Fragmentación de los escombros en piezas manejables. Retirada y acopio de escombros. Limpieza de los restos de obra. Carga manual de escombros sobre camión o contenedor.
Criterio de medición de proyecto: Superficie medida según documentación gráfica de Proyecto.
Criterio de medición de obra: Se medirá la superficie realmente demolida según especificaciones de Proyecto.

| Código | Ud | Descripción | Rendimiento | Precio | Importe |
|---|---|---|---|---|---|
| mq05mai030 | h | Martillo neumático. (maquinaria) | 0.116 | 33.00 | 3.83 |
| mq05pdm110 | h | Compresor portátil diesel media presión 10 m³/min. (maquinaria) | 0.116 | 55.97 | 6.49 |
| mo112 | h | Peón mampostero capacitado. (mano de obra) | 0.134 | 43.24 | 5.79 |
| mo113 | h | Peón mampostero. (mano de obra) | 1.016 | 42.54 | 43.22 |
| % | % | Herramienta menor | 2 % | 59.33 | 1.19 |
|  |  | Costes directos |  |  | 60.52 |
