# Eliminación de revoque en paramento interior

- Propiedad del archivo: CYPE INGENIEROS, S.A.
- Formato: FIEBDC-3/2002
- Ámbito geográfico: Guatemala
- Divisa: GTQ
- Costes indirectos: 3.00 %
- Gastos generales: 13.00 %
- Beneficio industrial: 6.00 %
- IVA: 12.00 %

## D Demoliciones

### DR Revestimientos y trasdosados

#### DRF Revestimientos continuos

**DRF011** m² Eliminación de revoque en paramento interior.
Eliminación de revoque de cal, aplicado sobre paramento vertical interior de más de 3 m de altura, con martillo eléctrico, sin deteriorar la superficie soporte, que quedará al descubierto y preparada para su posterior revestimiento, y carga manual sobre camión o contenedor.
Incluye: Eliminación del revestimiento. Retirada y acopio de escombros. Limpieza de los restos de obra. Carga manual de escombros sobre camión o contenedor.
Criterio de medición de proyecto: Superficie medida según documentación gráfica de Proyecto.
Criterio de medición de obra: Se medirá la superficie realmente demolida según especificaciones de Proyecto.

| Código | Ud | Descripción | Rendimiento | Precio | Importe |
|---|---|---|---|---|---|
| mq05mai040 | h | Martillo eléctrico. (maquinaria) | 0.365 | 22.65 | 8.27 |
| mo113 | h | Peón mampostero. (mano de obra) | 0.469 | 42.54 | 19.95 |
| % | % | Herramienta menor | 2 % | 28.22 | 0.56 |
|  |  | Costes directos |  |  | 28.78 |
