# Levantado de rejilla electrosoldada en vallado de parcela

- Propiedad del archivo: CYPE INGENIEROS, S.A.
- Formato: FIEBDC-3/2002
- Ámbito geográfico: Guatemala
- Divisa: GTQ
- Costes indirectos: 3.00 %
- Gastos generales: 13.00 %
- Beneficio industrial: 6.00 %
- IVA: 12.00 %

## D Demoliciones

### DU Urbanización interior de la parcela

#### DUV Cerramientos exteriores

**DUV060** m Levantado de rejilla electrosoldada en vallado de parcela.
Levantado de rejilla electrosoldada en vallado de parcela, con una altura menor de 2 m, con medios manuales y equipo de oxicorte, recuperación del material para su posterior ubicación en otro emplazamiento, y carga manual sobre camión o contenedor.
Criterio de valoración económica: El precio incluye el desmontaje de los accesorios y de los elementos de fijación, pero no incluye la demolición de la cimentación.
Incluye: Levantado del elemento. Clasificación y etiquetado. Acopio de los materiales a reutilizar. Carga manual del material a reutilizar sobre camión. Retirada y acopio de los restos de obra. Limpieza de los restos de obra. Carga manual de los restos de obra sobre camión o contenedor.
Criterio de medición de proyecto: Longitud medida según documentación gráfica de Proyecto.
Criterio de medición de obra: Se medirá la longitud realmente desmontada según especificaciones de Proyecto.

| Código | Ud | Descripción | Rendimiento | Precio | Importe |
|---|---|---|---|---|---|
| mq08sol010 | h | Equipo de oxicorte, con acetileno como combustible y oxígeno como comburente. (maquinaria) | 0.116 | 59.61 | 6.91 |
| mo019 | h | Soldador. (mano de obra) | 0.135 | 59.84 | 8.08 |
| mo018 | h | Herrero. (mano de obra) | 0.473 | 59.84 | 28.30 |
| mo059 | h | Ayudante de herrero. (mano de obra) | 0.236 | 44.24 | 10.44 |
| mo112 | h | Peón mampostero capacitado. (mano de obra) | 0.203 | 43.24 | 8.78 |
| mo113 | h | Peón mampostero. (mano de obra) | 0.405 | 42.54 | 17.23 |
| % | % | Herramienta menor | 2 % | 79.74 | 1.59 |
|  |  | Costes directos |  |  | 81.33 |
