# Reparación de elemento estructural de mampostería de ladrillo cerámico, mediante sustitución de piezas

- Propiedad del archivo: CYPE INGENIEROS, S.A.
- Formato: FIEBDC-3/2002
- Ámbito geográfico: Guatemala
- Divisa: GTQ
- Costes indirectos: 3.00 %
- Gastos generales: 13.00 %
- Beneficio industrial: 6.00 %
- IVA: 12.00 %

## E Estructuras

### EF Mampostería

#### EFY Reparaciones

**EFY025** m³ Reparación de elemento estructural de mampostería de ladrillo cerámico, mediante sustitución de piezas.
Reparación de elemento estructural de mampostería 1/2 pie de ladrillo cerámico, mediante la sustitución de piezas deterioradas por ladrillo cerámico a la vista perforado hidrofugado, color Salmón, acabado liso, 24x11,5x5 cm, junta rehundida, recibido con mortero de cemento confeccionado en obra, con 250 kg/m³ de cemento, color gris, dosificación 1:6, suministrado en sacos, realizada por bataches o en paños de dimensiones reducidas.
Incluye: Limpieza y preparación de la zona a tratar. Repicado y saneado en elementos inestables. Apeo de los elementos que lo precisen. Preparación del mortero. Humectación del paramento y los ladrillos. Colocación de los ladrillos por hiladas a nivel. Rejuntado. Retirada y acopio de escombros. Carga manual de escombros sobre camión o contenedor.
Criterio de medición de proyecto: Volumen medido según documentación gráfica de Proyecto.
Criterio de medición de obra: Se medirá el volumen realmente ejecutado según especificaciones de Proyecto.

| Código | Ud | Descripción | Rendimiento | Precio | Importe |
|---|---|---|---|---|---|
| mt05plt010bb | Ud | Ladrillo cerámico a la vista perforado hidrofugado, color Salmón, acabado liso, 24x11,5x5 cm, densidad 1700 kg/m³. (material) | 579.710 | 2.21 | 1281.16 |
| mt08aaa010a | m³ | Agua. (material) | 0.040 | 11.92 | 0.48 |
| mt01arg005a | t | Arena de cantera, para mortero preparado en obra. (material) | 0.326 | 162.52 | 52.98 |
| mt08cem000q | kg | Cemento gris en sacos. (material) | 50.400 | 2.09 | 105.34 |
| mq06hor010 | h | Concretera mecánica eléctrica con una capacidad de amasado de 160 l. (maquinaria) | 0.162 | 24.91 | 4.04 |
| mo020 | h | Mampostero. (mano de obra) | 13.404 | 59.07 | 791.77 |
| mo113 | h | Peón mampostero. (mano de obra) | 10.728 | 42.54 | 456.37 |
| % | % | Herramienta menor | 2 % | 2692.14 | 53.84 |
|  |  | Costes directos |  |  | 2745.98 |
