# Refuerzo de viga descolgada de concreto reforzado, mediante recrecido con concreto reforzado

- Propiedad del archivo: CYPE INGENIEROS, S.A.
- Formato: FIEBDC-3/2002
- Ámbito geográfico: Guatemala
- Divisa: GTQ
- Costes indirectos: 3.00 %
- Gastos generales: 13.00 %
- Beneficio industrial: 6.00 %
- IVA: 12.00 %

## E Estructuras

### EH Concreto reforzado

#### EHH Refuerzos con concreto

**EHH030** m Refuerzo de viga descolgada de concreto reforzado, mediante recrecido con concreto reforzado.
Refuerzo de viga de concreto reforzado de 20 cm de alma, mediante recrecido de concreto reforzado de 10 cm en la cara inferior, realizado con concreto f'c=210 kg/cm² (3000 psi), clase de exposición F0 S0 P0 C0, tamaño máximo del agregado 12,5 mm (1/2"), consistencia blanda, premezclado, y fundido con bomba, y acero Grado 60 (fy=4200 kg/cm²), con una cuantía de 40 kg/m³; previa aplicación de una capa continua de adhesivo de dos componentes, a base de resina epoxi y un endurecedor, sobre la superficie del concreto endurecido.
Criterio de valoración económica: El precio incluye el montaje y desmontaje del sistema de encofrado y el corte, doblado y montaje de la armaduría en el lugar definitivo de su colocación en obra.
Incluye: Picado y saneado de la cara inferior de la viga. Conexión directa entre armadurías original y de refuerzo. Limpieza de la superficie de concreto. Aplicación del adhesivo. Montaje del sistema de encofrado. Fundido del concreto. Desmontaje del sistema de encofrado. Limpieza de los restos.
Criterio de medición de proyecto: Longitud medida a ejes, según documentación gráfica de Proyecto.
Criterio de medición de obra: Se medirá, a ejes, la longitud realmente ejecutada según especificaciones de Proyecto.

| Código | Ud | Descripción | Rendimiento | Precio | Importe |
|---|---|---|---|---|---|
| mt09rep032d | kg | Adhesivo de dos componentes, a base de resina epoxi y un endurecedor, para la correcta unión entre el concreto fresco y el concreto endurecido. (material) | 0.660 | 158.01 | 104.29 |
| mt10haf050Gbc | m³ | Concreto f'c=210 kg/cm² (3000 psi), clase de exposición F0 S0 P0 C0, tamaño máximo del agregado 12,5 mm (1/2"), consistencia blanda, premezclado, según ACI 318. (material) | 0.042 | 1370.39 | 57.56 |
| mt07aco140a | kg | Acero en varillas corrugadas, Grado 60 (fy=4200 kg/cm²), de varios diámetros, según NTG 36011, ASTM A 615 y ASTM A 615 M. (material) | 1.632 | 7.65 | 12.48 |
| mt08var050 | kg | Alambre galvanizado para atar, de 1,30 mm de diámetro. (material) | 0.018 | 11.98 | 0.22 |
| mt08eva010a | m² | Sistema de encofrado recuperable para la ejecución de vigas de concreto para revestir, compuesto de: puntales metálicos telescópicos, sopandas metálicas y superficie encofrante de madera tratada reforzada con varillas y perfiles, hasta 3 m de altura libre de planta. (material) | 0.400 | 235.64 | 94.26 |
| mq06bhe010 | h | Camión bomba estacionado en obra, para bombeo de concreto. (maquinaria) | 0.002 | 1389.58 | 2.78 |
| op00ciz020 |  | Cizalla para acero en varillas corrugadas. | 1.000 | 0.00 | 0.00 |
| op00ata010 |  | Atadora de armaduría. | 1.000 | 0.00 | 0.00 |
| op00sie020 |  | Sierra de disco fijo, para mesa de trabajo. | 1.000 | 0.00 | 0.00 |
| au00auh040 |  | Vibrador de concreto, eléctrico. | 1.000 | 0.00 | 0.00 |
| mo043 | h | Armador. (mano de obra) | 0.025 | 67.51 | 1.69 |
| mo090 | h | Ayudante de armador. (mano de obra) | 0.027 | 50.43 | 1.36 |
| mo045 | h | Fundidor de productos del concreto. (mano de obra) | 0.791 | 67.51 | 53.40 |
| mo092 | h | Ayudante fundidor de productos del concreto. (mano de obra) | 0.381 | 50.43 | 19.21 |
| % | % | Herramienta menor | 2 % | 347.25 | 6.95 |
|  |  | Costes directos |  |  | 354.20 |
