# Preparación de superficie de concreto estructural, con medios manuales

- Propiedad del archivo: CYPE INGENIEROS, S.A.
- Formato: FIEBDC-3/2002
- Ámbito geográfico: Guatemala
- Divisa: GTQ
- Costes indirectos: 3.00 %
- Gastos generales: 13.00 %
- Beneficio industrial: 6.00 %
- IVA: 12.00 %

## E Estructuras

### EH Concreto reforzado

#### EHK Preparación de la superficie

**EHK010** m² Preparación de superficie de concreto estructural, con medios manuales.
Preparación de superficie de concreto estructural, para la posterior aplicación de productos reparadores y protectores, mediante abujardado con martillo cincelador y juego de agujas, hasta eliminar una capa de 3 mm de espesor, y carga manual de los restos generados sobre camión o contenedor.
Incluye: Marcado de la zona a sanear. Abujardado de la superficie con martillo cincelador y juego de agujas. Limpieza de la superficie soporte. Retirada y acopio de los restos generados. Carga manual de los restos generados sobre camión o contenedor.
Criterio de medición de proyecto: Superficie medida según documentación gráfica de Proyecto.
Criterio de medición de obra: Se medirá la superficie realmente ejecutada según especificaciones de Proyecto.

| Código | Ud | Descripción | Rendimiento | Precio | Importe |
|---|---|---|---|---|---|
| mq05mai060 | h | Martillo electroneumático manual equipado con juego de agujas. (maquinaria) | 0.672 | 20.62 | 13.86 |
| mq08gel010k | h | Grupo electrógeno insonorizado, trifásico, de 45 kVA de potencia. (maquinaria) | 0.672 | 38.87 | 26.12 |
| mo112 | h | Peón mampostero capacitado. (mano de obra) | 0.778 | 43.24 | 33.64 |
| mo113 | h | Peón mampostero. (mano de obra) | 0.778 | 42.54 | 33.10 |
| % | % | Herramienta menor | 2 % | 106.72 | 2.13 |
|  |  | Costes directos |  |  | 108.85 |
