# Reparación no estructural de concreto, con mortero a base de cemento, modificado con polímeros

- Propiedad del archivo: CYPE INGENIEROS, S.A.
- Formato: FIEBDC-3/2002
- Ámbito geográfico: Guatemala
- Divisa: GTQ
- Costes indirectos: 3.00 %
- Gastos generales: 13.00 %
- Beneficio industrial: 6.00 %
- IVA: 12.00 %

## E Estructuras

### EH Concreto reforzado

#### EHY Reparaciones

**EHY028** m² Reparación no estructural de concreto, con mortero a base de cemento, modificado con polímeros.
Aplicación manual de mortero tixotrópico, monocomponente, modificado con polímeros, compuesto por cemento, agregados seleccionados, humo de sílice, fibras, resinas sintéticas y aditivos especiales, con una resistencia a compresión a 28 días mayor o igual a 18 N/mm² y un módulo de elasticidad de 13000 N/mm², Euroclase A1 de reacción al fuego, en capa de 20 mm de espesor medio, con acabado superficial fratasado con esponja o fratás, para reparación no estructural de edificios y estructuras de concreto (coqueras, oquedades, nidos de gravas, etc.).
Incluye: Humectación de la superficie soporte. Preparación de la mezcla. Aplicación del producto. Perfilado de aristas. Curado.
Criterio de medición de proyecto: Superficie medida según documentación gráfica de Proyecto.
Criterio de medición de obra: Se medirá la superficie realmente ejecutada según especificaciones de Proyecto.

| Código | Ud | Descripción | Rendimiento | Precio | Importe |
|---|---|---|---|---|---|
| mt09rem130b | kg | Mortero tixotrópico, monocomponente, modificado con polímeros, compuesto por cemento, agregados seleccionados, humo de sílice, fibras, resinas sintéticas y aditivos especiales, con una resistencia a compresión a 28 días mayor o igual a 18 N/mm² y un módulo de elasticidad de 13000 N/mm², Euroclase A1 de reacción al fuego, para reparación no estructural del concreto. (material) | 30.000 | 7.03 | 210.90 |
| mt08aaa010a | m³ | Agua. (material) | 0.004 | 11.92 | 0.05 |
| mo020 | h | Mampostero. (mano de obra) | 0.575 | 59.07 | 33.97 |
| mo113 | h | Peón mampostero. (mano de obra) | 0.575 | 42.54 | 24.46 |
| % | % | Herramienta menor | 2 % | 269.38 | 5.39 |
|  |  | Costes directos |  |  | 274.77 |
