# Reparación superficial y acabado de estructura de concreto, con mortero a base de cemento

- Propiedad del archivo: CYPE INGENIEROS, S.A.
- Formato: FIEBDC-3/2002
- Ámbito geográfico: Guatemala
- Divisa: GTQ
- Costes indirectos: 3.00 %
- Gastos generales: 13.00 %
- Beneficio industrial: 6.00 %
- IVA: 12.00 %

## E Estructuras

### EH Concreto reforzado

#### EHY Reparaciones

**EHY036** m² Reparación superficial y acabado de estructura de concreto, con mortero a base de cemento.
Aplicación manual de mortero monocomponente, con una resistencia a compresión a 28 días mayor o igual a 15 N/mm², Euroclase A1 de reacción al fuego, en capa de 3 mm de espesor medio, con acabado superficial fratasado con esponja o fratás, para reparación de superficies dañadas en estructuras de concreto.
Incluye: Humectación de la superficie soporte. Preparación de la mezcla. Aplicación del producto. Perfilado de aristas. Curado.
Criterio de medición de proyecto: Superficie medida según documentación gráfica de Proyecto.
Criterio de medición de obra: Se medirá la superficie realmente ejecutada según especificaciones de Proyecto.

| Código | Ud | Descripción | Rendimiento | Precio | Importe |
|---|---|---|---|---|---|
| mt09ref030a | kg | Mortero monocomponente, con una resistencia a compresión a 28 días mayor o igual a 15 N/mm², Euroclase A1 de reacción al fuego, para reparación superficial y acabado de estructuras de concreto. (material) | 5.700 | 5.72 | 32.60 |
| mo020 | h | Mampostero. (mano de obra) | 0.510 | 59.07 | 30.13 |
| mo113 | h | Peón mampostero. (mano de obra) | 0.510 | 42.54 | 21.70 |
| % | % | Herramienta menor | 2 % | 84.43 | 1.69 |
|  |  | Costes directos |  |  | 86.12 |
