# Retirada del material de sellado en junta de dilatación y limpieza posterior

- Propiedad del archivo: CYPE INGENIEROS, S.A.
- Formato: FIEBDC-3/2002
- Ámbito geográfico: Guatemala
- Divisa: GTQ
- Costes indirectos: 3.00 %
- Gastos generales: 13.00 %
- Beneficio industrial: 6.00 %
- IVA: 12.00 %

## E Estructuras

### EH Concreto reforzado

#### EHY Reparaciones

**EHY038** m Retirada del material de sellado en junta de dilatación y limpieza posterior.
Retirada del material de sellado existente en junta de dilatación de estructura, con amoladora equipada con disco de corte de diamante, y limpieza posterior.
Incluye: Retirada del material de sellado. Limpieza mediante aspirado de los restos. Retirada y acopio de los restos generados. Carga manual de los restos generados sobre camión o contenedor.
Criterio de medición de proyecto: Longitud medida según documentación gráfica de Proyecto.
Criterio de medición de obra: Se medirá la longitud realmente ejecutada según especificaciones de Proyecto.

| Código | Ud | Descripción | Rendimiento | Precio | Importe |
|---|---|---|---|---|---|
| op00asp010 |  | Aspirador. | 1.000 | 0.00 | 0.00 |
| op00amo010 |  | Amoladora o radial. | 1.000 | 0.00 | 0.00 |
| mo020 | h | Mampostero. (mano de obra) | 0.469 | 59.07 | 27.70 |
| mo113 | h | Peón mampostero. (mano de obra) | 0.469 | 42.54 | 19.95 |
| % | % | Herramienta menor | 2 % | 47.65 | 0.95 |
|  |  | Costes directos |  |  | 48.60 |
