# Pie de columna con apoyo fijo

- Propiedad del archivo: CYPE INGENIEROS, S.A.
- Formato: FIEBDC-3/2002
- Ámbito geográfico: Guatemala
- Divisa: GTQ
- Costes indirectos: 3.00 %
- Gastos generales: 13.00 %
- Beneficio industrial: 6.00 %
- IVA: 12.00 %

## E Estructuras

### EM Madera

#### EMM Elementos auxiliares para estructuras de madera

**EMM031** Ud Pie de columna con apoyo fijo.
Pie de columna en U para columna circular, de acero S235JR, con protección Z275 frente a la corrosión, de 100 mm de diámetro mm en la zona a conectar con la columna, perno de anclaje de 20 mm de diámetro y 200 mm de longitud, embutido en el concreto fresco y 3 mm de espesor; formando un apoyo fijo de 130 mm de altura para columna de madera; y fijado a la columna con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr012kjnae | Ud | Pie de columna en U para columna circular, de acero S235JR, con protección Z275 frente a la corrosión, de 100 mm de diámetro mm en la zona a conectar con la columna, perno de anclaje de 20 mm de diámetro y 200 mm de longitud, para embutir en el concreto fresco y 3 mm de espesor; para formación de apoyo fijo en columna de madera, de 130 mm de altura. (material) | 1.000 | 193.19 | 193.19 |
| mt07emr113ac | Ud | Tornillo autoperforante para madera, de 3,5 mm de diámetro y 40 mm de longitud, de acero galvanizado con revestimiento de cromo. (material) | 60.000 | 0.39 | 23.40 |
| mo048 | h | Montador de estructura de madera. (mano de obra) | 0.295 | 61.47 | 18.13 |
| mo095 | h | Ayudante de montador de estructura de madera. (mano de obra) | 0.295 | 45.92 | 13.55 |
| % | % | Herramienta menor | 2 % | 248.27 | 4.97 |
|  |  | Costes directos |  |  | 253.24 |
