# Columna prefabricada de concreto reforzado

- Propiedad del archivo: CYPE INGENIEROS, S.A.
- Formato: FIEBDC-3/2002
- Ámbito geográfico: Guatemala
- Divisa: GTQ
- Costes indirectos: 3.00 %
- Gastos generales: 13.00 %
- Beneficio industrial: 6.00 %
- IVA: 12.00 %

## E Estructuras

### EP Concreto prefabricado

#### EPS Columnas

**EPS010** Ud Columna prefabricada de concreto reforzado.
Columna prefabricada de concreto reforzado de sección 35x35 cm, de 3 m de altura libre máxima, para acabado visto del concreto, con armaduría de 650 a 900 kN/m de capacidad mecánica, sin ménsulas, para empotrar en la base.
Criterio de valoración económica: El precio no incluye el mortero de relleno.
Incluye: Replanteo de las columnas. Izado y presentación de las columnas mediante grúa. Ajuste a su posición correcta y nivelación. Montaje y desmontaje de apeos complementarios.
Criterio de medición de proyecto: Número de unidades previstas, según documentación gráfica de Proyecto.
Criterio de medición de obra: Se medirá el número de unidades realmente ejecutadas según especificaciones de Proyecto.

| Código | Ud | Descripción | Rendimiento | Precio | Importe |
|---|---|---|---|---|---|
| mt07pha010aaab | Ud | Columna prefabricada de concreto reforzado de sección 35x35 cm, de 3 m de altura libre máxima, para acabado visto del concreto, con armaduría de 650 a 900 kN/m de capacidad mecánica, sin ménsulas, para empotrar en la base. (material) | 1.000 | 1223.78 | 1223.78 |
| mq07gte010c | h | Grúa autopropulsada de brazo telescópico con una capacidad de elevación de 30 t y 27 m de altura máxima de trabajo. (maquinaria) | 0.290 | 541.88 | 157.15 |
| mo046 | h | Montador de estructura prefabricada de concreto. (mano de obra) | 0.335 | 61.47 | 20.59 |
| mo093 | h | Ayudante de montador de estructura prefabricada de concreto. (mano de obra) | 0.670 | 45.92 | 30.77 |
| % | % | Herramienta menor | 2 % | 1432.29 | 28.65 |
|  |  | Costes directos |  |  | 1460.94 |
