# Acero laminado en caliente, en subestructura soporte para la sustentación del revestimiento exterior de fachada ligera

- Propiedad del archivo: CYPE INGENIEROS, S.A.
- Formato: FIEBDC-3/2002
- Ámbito geográfico: Guatemala
- Divisa: GTQ
- Costes indirectos: 3.00 %
- Gastos generales: 13.00 %
- Beneficio industrial: 6.00 %
- IVA: 12.00 %

## F Fachadas y particiones

### FL Fachadas ligeras

#### FLJ Subestructura soporte

**FLJ020** kg Acero laminado en caliente, en subestructura soporte para la sustentación del revestimiento exterior de fachada ligera.
Acero A 572 Grado 42, en subestructura soporte de entramado ligero de perfiles, formada por piezas simples de perfiles laminados en caliente, para la sustentación del revestimiento exterior de fachada ligera, acabado con imprimación antioxidante, colocación con uniones atornilladas en obra y anclajes mecánicos para su fijación.
Criterio de valoración económica: El precio incluye los tornillos, los cortes, los despuntes, las piezas especiales, las placas de arranque y de transición de columna inferior a superior, los casquillos y los elementos auxiliares de montaje.
Incluye: Replanteo. Presentación, nivelación y montaje de la subestructura soporte.
Criterio de medición de proyecto: Peso nominal medido según documentación gráfica de Proyecto.
Criterio de medición de obra: Se determinará, a partir del peso obtenido en báscula oficial de las unidades llegadas a obra, el peso de las unidades realmente ejecutadas según especificaciones de Proyecto.

| Código | Ud | Descripción | Rendimiento | Precio | Importe |
|---|---|---|---|---|---|
| mt07ala000hc | kg | Acero laminado A 572 Grado 42, en perfiles laminados en caliente, según ASTM A 572, piezas simples, para aplicaciones estructurales, acabado con imprimación antioxidante. Trabajado y montado en taller, para colocar con uniones atornilladas en obra. (material) | 1.000 | 17.60 | 17.60 |
| mt26aaa023a | Ud | Anclaje mecánico con taco de expansión de acero galvanizado, tuerca y arandela. (material) | 0.200 | 13.08 | 2.62 |
| op00lla010 |  | Llave de impacto. | 1.000 | 0.00 | 0.00 |
| op00cor020 |  | Cortadora manual de metal, de disco. | 1.000 | 0.00 | 0.00 |
| mo047 | h | Montador de estructura metálica. (mano de obra) | 0.029 | 61.47 | 1.78 |
| mo094 | h | Ayudante de montador de estructura metálica. (mano de obra) | 0.029 | 45.92 | 1.33 |
| % | % | Herramienta menor | 2 % | 23.33 | 0.47 |
|  |  | Costes directos |  |  | 23.80 |
