# Fachada de placas de policarbonato celular

- Propiedad del archivo: CYPE INGENIEROS, S.A.
- Formato: FIEBDC-3/2002
- Ámbito geográfico: Guatemala
- Divisa: GTQ
- Costes indirectos: 3.00 %
- Gastos generales: 13.00 %
- Beneficio industrial: 6.00 %
- IVA: 12.00 %

## F Fachadas y particiones

### FL Fachadas ligeras

#### FLO De placas de policarbonato

**FLO020** m² Fachada de placas de policarbonato celular.
Fachada de placas translúcidas planas de policarbonato celular, de 30 mm de espesor y 333 mm de ancho, fijadas mecánicamente a una estructura portante o auxiliar. Incluso accesorios de fijación de las placas.
Criterio de valoración económica: El precio no incluye la estructura soporte ni la resolución de puntos singulares.
Incluye: Replanteo. Corte, preparación y colocación de las placas. Fijación mecánica de las placas.
Criterio de medición de proyecto: Superficie medida según documentación gráfica de Proyecto, sin duplicar esquinas ni encuentros, deduciendo los huecos de superficie mayor de 3 m².
Criterio de medición de obra: Se medirá la superficie realmente ejecutada según especificaciones de Proyecto, sin duplicar esquinas ni encuentros, deduciendo los huecos de superficie mayor de 3 m².

| Código | Ud | Descripción | Rendimiento | Precio | Importe |
|---|---|---|---|---|---|
| mt13lpa040b | m² | Placa translúcida plana de policarbonato celular, de 30 mm de espesor y 333 mm de ancho, conductividad térmica 1,3 W/(mK), Euroclase B-s1, d0 de reacción al fuego, proporcionando un aislamiento acústico de 21 dB y con tratamiento a los rayos UV en su cara exterior. (material) | 1.000 | 506.60 | 506.60 |
| mt13lpa110a | Ud | Kit de accesorios de fijación, para placas de policarbonato celular, en fachadas. (material) | 0.200 | 280.51 | 56.10 |
| op00ciz010 |  | Cizalla. | 1.000 | 0.00 | 0.00 |
| op00roe010 |  | Roedora. | 1.000 | 0.00 | 0.00 |
| mo051 | h | Montador de cerramientos industriales. (mano de obra) | 0.124 | 60.70 | 7.53 |
| mo098 | h | Ayudante de montador de cerramientos industriales. (mano de obra) | 0.124 | 44.16 | 5.48 |
| % | % | Herramienta menor | 2 % | 575.71 | 11.51 |
|  |  | Costes directos |  |  | 587.22 |
