# Recibido de tina

- Propiedad del archivo: CYPE INGENIEROS, S.A.
- Formato: FIEBDC-3/2002
- Ámbito geográfico: Guatemala
- Divisa: GTQ
- Costes indirectos: 3.00 %
- Gastos generales: 13.00 %
- Beneficio industrial: 6.00 %
- IVA: 12.00 %

## H Remates y ayudas

### HE Recibidos

#### HEA Artefactos sanitarios

**HEA020** Ud Recibido de tina.
Recibido de tina de longitud inferior a 1 m y formación de faldones con ladrillo cerámico hueco sencillo, recibido con mortero de cemento, confeccionado en obra, dosificación 1:6.
Incluye: Replanteo. Apertura de rozas. Retacado con arena. Colocación y nivelación de la tina. Ejecución de los faldones. Protección con tablero aglomerado de madera. Limpieza y eliminación del material sobrante.
Criterio de medición de proyecto: Número de unidades previstas, según documentación gráfica de Proyecto.
Criterio de medición de obra: Se medirá el número de unidades realmente ejecutadas según especificaciones de Proyecto.

| Código | Ud | Descripción | Rendimiento | Precio | Importe |
|---|---|---|---|---|---|
| mt04lvc010a | Ud | Ladrillo cerámico hueco sencillo, para revestir, 24x11,5x4 cm, densidad 780 kg/m³. (material) | 27.000 | 1.96 | 52.92 |
| mt08aaa010a | m³ | Agua. (material) | 0.009 | 11.92 | 0.11 |
| mt01arg005a | t | Arena de cantera, para mortero preparado en obra. (material) | 0.026 | 162.52 | 4.23 |
| mt08cem000q | kg | Cemento gris en sacos. (material) | 3.975 | 2.09 | 8.31 |
| mt01ara010a | m³ | Arena con granulometría de 0 a 5 mm de diámetro, limpia. (material) | 0.100 | 129.11 | 12.91 |
| mq06hor010 | h | Concretera mecánica eléctrica con una capacidad de amasado de 160 l. (maquinaria) | 0.009 | 24.91 | 0.22 |
| mo020 | h | Mampostero. (mano de obra) | 2.447 | 59.07 | 144.54 |
| mo113 | h | Peón mampostero. (mano de obra) | 2.488 | 42.54 | 105.84 |
| % | % | Herramienta menor | 2 % | 329.08 | 6.58 |
|  |  | Costes directos |  |  | 335.66 |
