# Cornisa de fachada, de poliestireno expandido

- Propiedad del archivo: CYPE INGENIEROS, S.A.
- Formato: FIEBDC-3/2002
- Ámbito geográfico: Guatemala
- Divisa: GTQ
- Costes indirectos: 3.00 %
- Gastos generales: 13.00 %
- Beneficio industrial: 6.00 %
- IVA: 12.00 %

## H Remates y ayudas

### HR Remates de fachada

#### HRE De poliestireno expandido

**HRE090** m Cornisa de fachada, de poliestireno expandido.
Cornisa de fachada, de poliestireno expandido, con recubrimiento de mortero acrílico, de 117x130 mm; fijada con anclaje químico compuesto por resina y varilla roscada de acero inoxidable A4-70, con tuerca y arandela, de 12 mm de diámetro; y sellado de las juntas entre piezas y de las uniones con los muros con adhesivo a base de poliuretano.
Criterio de valoración económica: El precio no incluye el revestimiento.
Incluye: Preparación de la superficie de apoyo. Replanteo de las piezas. Corte de las piezas. Ejecución de anclajes. Colocación, aplomado, nivelación y alineación de las piezas. Sellado de juntas. Reparación de los posibles desperfectos causados durante su instalación. Lijado de las juntas. Limpieza.
Criterio de medición de proyecto: Longitud medida a ejes, según documentación gráfica de Proyecto.
Criterio de medición de obra: Se medirá, a ejes, la longitud realmente ejecutada según especificaciones de Proyecto.

| Código | Ud | Descripción | Rendimiento | Precio | Importe |
|---|---|---|---|---|---|
| mt26aaq010f | Ud | Anclaje químico compuesto por resina y varilla roscada de acero inoxidable A4-70, según ISO 3506-1; con tuerca y arandela, de 12 mm de diámetro. (material) | 1.600 | 43.58 | 69.73 |
| mt20mhe010a | m | Cornisa de fachada, de poliestireno expandido, con recubrimiento de mortero acrílico, de 117x130 mm, suministrada en piezas de hasta 1,22 m de longitud. (material) | 1.050 | 249.09 | 261.54 |
| mt20wwa031 | Ud | Cartucho de 310 cm³ de adhesivo a base de poliuretano, impermeable. (material) | 0.250 | 169.33 | 42.33 |
| mt28mop310ma | kg | Mortero acrílico, color blanco, compuesto por resinas acrílicas, pigmentos minerales y aditivos orgánicos e inorgánicos, antimoho y antiverdín, permeable al vapor de agua y con resistencia al envejecimiento, a la contaminación urbana y a los rayos UV, para revestimiento de paramentos exteriores. (material) | 0.100 | 27.59 | 2.76 |
| op00amo010 |  | Amoladora o radial. | 1.000 | 0.00 | 0.00 |
| op00tal010 |  | Taladro. | 1.000 | 0.00 | 0.00 |
| mo020 | h | Mampostero. (mano de obra) | 0.317 | 59.07 | 18.73 |
| mo113 | h | Peón mampostero. (mano de obra) | 0.633 | 42.54 | 26.93 |
| % | % | Herramienta menor | 2 % | 422.02 | 8.44 |
|  |  | Costes directos |  |  | 430.46 |
