# Sellado de junta en ambientes húmedos

- Propiedad del archivo: CYPE INGENIEROS, S.A.
- Formato: FIEBDC-3/2002
- Ámbito geográfico: Guatemala
- Divisa: GTQ
- Costes indirectos: 3.00 %
- Gastos generales: 13.00 %
- Beneficio industrial: 6.00 %
- IVA: 12.00 %

## H Remates y ayudas

### HS Sellados

#### HSH Locales húmedos

**HSH010** m Sellado de junta en ambientes húmedos.
Sellado de junta en ambientes húmedos, en artefactos sanitarios, de 10 mm de ancho y 10 mm de profundidad, con silicona acética monocomponente, antimoho, color blanco.
Incluye: Preparación y limpieza de la junta. Sellado. Remates. Limpieza final.
Criterio de medición de proyecto: Longitud medida según documentación gráfica de Proyecto.
Criterio de medición de obra: Se medirá la longitud realmente ejecutada según especificaciones de Proyecto.

| Código | Ud | Descripción | Rendimiento | Precio | Importe |
|---|---|---|---|---|---|
| mt15sja025a | Ud | Cartucho de silicona acética monocomponente, antimoho, color blanco, de 310 ml. (material) | 0.333 | 75.14 | 25.02 |
| mo113 | h | Peón mampostero. (mano de obra) | 0.074 | 42.54 | 3.15 |
| % | % | Herramienta menor | 2 % | 28.17 | 0.56 |
|  |  | Costes directos |  |  | 28.73 |
