# Video portero individual

- Propiedad del archivo: CYPE INGENIEROS, S.A.
- Formato: FIEBDC-3/2002
- Ámbito geográfico: Guatemala
- Divisa: GTQ
- Costes indirectos: 3.00 %
- Gastos generales: 13.00 %
- Beneficio industrial: 6.00 %
- IVA: 12.00 %

## I Instalaciones

### IA Audiovisuales

#### IAV Portero eléctrico y video portero

**IAV010** Ud Video portero individual.
Instalación de kit de video portero convencional B/N antivandálico para vivienda unifamiliar compuesto de: placa exterior de calle antivandálica con pulsador de llamada y telecámara, fuente de alimentación y monitor con base de conexión. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 13.000 | 4.63 | 60.19 |
| mt40pea040 | m | Cable formado por conductores de cobre de 3x0,25 mm². (material) | 10.000 | 5.55 | 55.50 |
| mt40pea030c | m | Cable paralelo formado por conductores de cobre de 2x1,0 mm². (material) | 13.000 | 9.10 | 118.30 |
| mt40pea030d | m | Cable paralelo formado por conductores de cobre de 2x1,5 mm². (material) | 1.000 | 11.54 | 11.54 |
| mt40pga060 | Ud | Visera, para placa de calle empotrada antivandálica. (material) | 1.000 | 154.67 | 154.67 |
| mt40vgk010c | Ud | Kit de video portero convencional B/N, para vivienda unifamiliar, compuesto por placa de calle antivandálica con pulsador de llamada y telecámara, caja de empotrar, fuente de alimentación y monitor con regleta de conexión. (material) | 1.000 | 8758.11 | 8758.11 |
| mt40pga050a | Ud | Abrepuertas eléctrico de corriente alterna. (material) | 1.000 | 197.29 | 197.29 |
| mo003 | h | Electricista. (mano de obra) | 2.570 | 60.70 | 156.00 |
| mo102 | h | Ayudante de electricista. (mano de obra) | 2.570 | 44.07 | 113.26 |
| % | % | Herramienta menor | 2 % | 9624.86 | 192.50 |
|  |  | Costes directos |  |  | 9817.36 |
