# Portero electrónico colectivo

- Propiedad del archivo: CYPE INGENIEROS, S.A.
- Formato: FIEBDC-3/2002
- Ámbito geográfico: Guatemala
- Divisa: GTQ
- Costes indirectos: 3.00 %
- Gastos generales: 13.00 %
- Beneficio industrial: 6.00 %
- IVA: 12.00 %

## I Instalaciones

### IA Audiovisuales

#### IAV Portero eléctrico y video portero

**IAV021** Ud Portero electrónico colectivo.
Instalación de portero electrónico convencional para 10 viviendas compuesto de: placa exterior de calle convencional con 10 pulsadores de llamada, cierre superior e inferior, alimentador y 10 teléfonos. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 17.000 | 4.63 | 78.71 |
| mt40pga010 | m | Cable formado por conductores de cobre flexible de 8x0,22 mm², con aislamiento de PVC y vaina exterior de PVC blanco. (material) | 16.000 | 4.95 | 79.20 |
| mt40pea030c | m | Cable paralelo formado por conductores de cobre de 2x1,0 mm². (material) | 7.000 | 9.10 | 63.70 |
| mt40pge030f | Ud | Kit de portero electrónico compuesto por módulo compacto para audio con 10 pulsadores de llamada en dos columnas, módulo de sonido, cierre superior e inferior, caja de empotrar fuente de alimentación y 10 teléfonos con llamada electrónica. (material) | 1.000 | 3889.00 | 3889.00 |
| mt40pga062b | Ud | Visera, para módulo compacto. (material) | 1.000 | 350.35 | 350.35 |
| mt40pga050a | Ud | Abrepuertas eléctrico de corriente alterna. (material) | 1.000 | 197.29 | 197.29 |
| mo003 | h | Electricista. (mano de obra) | 23.016 | 60.70 | 1397.07 |
| mo102 | h | Ayudante de electricista. (mano de obra) | 23.016 | 44.07 | 1014.32 |
| % | % | Herramienta menor | 2 % | 7069.64 | 141.39 |
|  |  | Costes directos |  |  | 7211.03 |
