# Yee 45° para línea frigorífica

- Propiedad del archivo: CYPE INGENIEROS, S.A.
- Formato: FIEBDC-3/2002
- Ámbito geográfico: Guatemala
- Divisa: GTQ
- Costes indirectos: 3.00 %
- Gastos generales: 13.00 %
- Beneficio industrial: 6.00 %
- IVA: 12.00 %

## I Instalaciones

### IB Sistemas de climatización

#### IBL Sistema VRF (Mitsubishi Electric)

**IBL680** Ud Yee 45° para línea frigorífica.
Kit colector de línea frigorífica, de 8 salidas, gama City Multi, modelo CMY-Y68-G-E "MITSUBISHI ELECTRIC".
Incluye: Conexionado.
Criterio de medición de proyecto: Número de unidades previstas, según documentación gráfica de Proyecto.
Criterio de medición de obra: Se medirá el número de unidades realmente ejecutadas según especificaciones de Proyecto.

| Código | Ud | Descripción | Rendimiento | Precio | Importe |
|---|---|---|---|---|---|
| mt42mee605g | Ud | Kit colector de línea frigorífica, de 8 salidas, gama City Multi, modelo CMY-Y68-G-E "MITSUBISHI ELECTRIC". (material) | 1.000 | 4738.08 | 4738.08 |
| mo005 | h | Instalador de climatización. (mano de obra) | 0.058 | 60.70 | 3.52 |
| mo104 | h | Ayudante instalador de climatización. (mano de obra) | 0.058 | 44.07 | 2.56 |
| % | % | Herramienta menor | 2 % | 4744.16 | 94.88 |
|  |  | Costes directos |  |  | 4839.04 |
