# Caja de inversión de ciclo, para sistema VRV 5, para gas R-32

- Propiedad del archivo: CYPE INGENIEROS, S.A.
- Formato: FIEBDC-3/2002
- Ámbito geográfico: Guatemala
- Divisa: GTQ
- Costes indirectos: 3.00 %
- Gastos generales: 13.00 %
- Beneficio industrial: 6.00 %
- IVA: 12.00 %

## I Instalaciones

### IB Sistemas de climatización

#### IBY Sistema VRV (Daikin)

**IBY180** Ud Caja de inversión de ciclo, para sistema VRV 5, para gas R-32.
Caja de inversión de ciclo frigorífico, de 12 pares de conexiones para las unidades interiores, para gas R-32, para sistema VRV 5 (Volumen de Refrigerante Variable), bomba de calor con recuperación de calor, modelo BS12A14AV1B "DAIKIN", número máximo de unidades interiores conectables 64, número máximo de unidades interiores conectables 5 por yee 45°, índice de capacidad máximo de las unidades interiores conectables 750, índice de capacidad máximo de las unidades interiores conectables 140 por yee 45°, peso 90 kg y alimentación monofásica (230V/50Hz), con tres conexiones para la unidad exterior, una para la línea de líquido, otra para la línea de descarga de gas y otra para la línea de succión de gas, y dos conexiones para cada unidad interior, una para la línea de líquido y otra para la línea de gas, con aislamiento térmico y acústico de espuma de poliuretano. Incluso elementos para suspensión del techo.
Criterio de valoración económica: El precio no incluye la canalización ni el cableado eléctrico de alimentación.
Incluye: Replanteo. Colocación y fijación. Conexión a las líneas frigoríficas. Conexión a la red eléctrica. Conexión a la red de desagüe.
Criterio de medición de proyecto: Número de unidades previstas, según documentación gráfica de Proyecto.
Criterio de medición de obra: Se medirá el número de unidades realmente ejecutadas según especificaciones de Proyecto.

| Código | Ud | Descripción | Rendimiento | Precio | Importe |
|---|---|---|---|---|---|
| mt42dai614e | Ud | Caja de inversión de ciclo frigorífico, de 12 pares de conexiones para las unidades interiores, para gas R-32, para sistema VRV 5 (Volumen de Refrigerante Variable), bomba de calor con recuperación de calor, modelo BS12A14AV1B "DAIKIN", número máximo de unidades interiores conectables 64, número máximo de unidades interiores conectables 5 por yee 45°, índice de capacidad máximo de las unidades interiores conectables 750, índice de capacidad máximo de las unidades interiores conectables 140 por yee 45°, peso 90 kg y alimentación monofásica (230V/50Hz), con tres conexiones para la unidad exterior, una para la línea de líquido, otra para la línea de descarga de gas y otra para la línea de succión de gas, y dos conexiones para cada unidad interior, una para la línea de líquido y otra para la línea de gas, con aislamiento térmico y acústico de espuma de poliuretano. (material) | 1.000 | 131800.65 | 131800.65 |
| mt42www090 | Ud | Kit de soportes para suspensión del techo, formado por cuatro varillas roscadas de acero galvanizado, con sus tacos, tuercas y arandelas correspondientes. (material) | 1.000 | 244.12 | 244.12 |
| mo005 | h | Instalador de climatización. (mano de obra) | 0.584 | 60.70 | 35.45 |
| mo104 | h | Ayudante instalador de climatización. (mano de obra) | 0.584 | 44.07 | 25.74 |
| % | % | Herramienta menor | 2 % | 132105.96 | 2642.12 |
|  |  | Costes directos |  |  | 134748.08 |
