# Sistema centralizado de control Acuazone

- Propiedad del archivo: CYPE INGENIEROS, S.A.
- Formato: FIEBDC-3/2002
- Ámbito geográfico: Guatemala
- Divisa: GTQ
- Costes indirectos: 3.00 %
- Gastos generales: 13.00 %
- Beneficio industrial: 6.00 %
- IVA: 12.00 %

## I Instalaciones

### IB Sistemas de climatización

#### IBZ Sistema Airzone

**IBZ002** Ud Sistema centralizado de control Acuazone.
Sistema centralizado de control Acuazone "AIRZONE", formado por placa central de sistema, AZDI6ACUAZONE con control y gestión del estado de los termostatos de cada una de las zonas, con un máximo de 32 zonas, control de proporcionalidad (5 pasos de regulación) y aire mínimo en compuertas motorizadas, salidas de relés para dentención-marcha de equipo y ventilación mecánica controlada (VMC), gestión de pasarelas de control de equipos de expansión directa, comunicación con otras centrales y equipos de control integral de la instalación y comunicaciones con otros sistemas de control externo mediante puerto con protocolo de comunicación Modbus para integración en el sistema de gestión de edificios (BMS), directa o con pasarelas KNX o BACnet, con, cabezales termostáticos, cable eléctrico con conductor de cobre electrolítico recocido sin estañar, de 2x0,5+2x0,22 mm² de sección, AZX6CABLEBUS15, cable eléctrico con conductor de cobre electrolítico de clase 5, de 2x0,75 mm² de sección, AZX6CABLERN100.
Incluye: Replanteo. Colocación y fijación de la central del sistema. Colocación y fijación de los accesorios. Tendido y fijación del tubo de protección del cableado. Tendido del cableado. Conexionado eléctrico.
Criterio de medición de proyecto: Número de unidades previstas, según documentación gráfica de Proyecto.
Criterio de medición de obra: Se medirá el número de unidades realmente ejecutadas según especificaciones de Proyecto.

| Código | Ud | Descripción | Rendimiento | Precio | Importe |
|---|---|---|---|---|---|
| mt42air604a | Ud | Placa central de sistema, AZDI6ACUAZONE "AIRZONE", con control y gestión del estado de los termostatos de cada una de las zonas, con un máximo de 32 zonas, control de proporcionalidad (5 pasos de regulación) y aire mínimo en compuertas motorizadas, salidas de relés para dentención-marcha de equipo y ventilación mecánica controlada (VMC), gestión de pasarelas de control de equipos de expansión directa, comunicación con otras centrales y equipos de control integral de la instalación y comunicaciones con otros sistemas de control externo mediante puerto con protocolo de comunicación Modbus para integración en el sistema de gestión de edificios (BMS), directa o con pasarelas KNX o BACnet. (material) | 1.000 | 3162.42 | 3162.42 |
| mt35aia010a | m | Tubo curvable de PVC, corrugado, de color negro, de 16 mm de diámetro nominal, para canalización empotrada en obra de mampostería (paredes y techos). Resistencia a la compresión 320 N, resistencia al impacto 1 julio, temperatura de trabajo -5°C hasta 60°C, con grado de protección IP545, no propagador de la llama. (material) | 20.000 | 4.09 | 81.80 |
| mt42air900a | m | Cable eléctrico con conductor de cobre electrolítico recocido sin estañar, de 2x0,5+2x0,22 mm² de sección, AZX6CABLEBUS15 "AIRZONE", con aislamiento de PVC/A, suministrado en rollos de 15 m (material) | 10.000 | 11.10 | 111.00 |
| mt42air905a | m | Cable eléctrico con conductor de cobre electrolítico de clase 5, de 2x0,75 mm² de sección, AZX6CABLERN100 "AIRZONE", con aislamiento de PVC tipo TI-2, suministrado en rollos de 100 m. (material) | 10.000 | 5.77 | 57.70 |
| mo005 | h | Instalador de climatización. (mano de obra) | 0.471 | 60.70 | 28.59 |
| mo104 | h | Ayudante instalador de climatización. (mano de obra) | 0.377 | 44.07 | 16.61 |
| % | % | Herramienta menor | 2 % | 3458.12 | 69.16 |
|  |  | Costes directos |  |  | 3527.28 |
