# Boca para la carga para depósito de combustible líquido

- Propiedad del archivo: CYPE INGENIEROS, S.A.
- Formato: FIEBDC-3/2002
- Ámbito geográfico: Guatemala
- Divisa: GTQ
- Costes indirectos: 3.00 %
- Gastos generales: 13.00 %
- Beneficio industrial: 6.00 %
- IVA: 12.00 %

## I Instalaciones

### IC Calefacción, refrigeración, climatización y agua caliente sanitaria

#### ICD Combustible líquido

**ICD105** Ud Boca para la carga para depósito de combustible líquido.
Boca para la carga para depósito de combustible líquido, de latón, de 4", colocada mediante unión roscada y alojada en caja de recogida de derrames de polietileno de alta densidad. Totalmente montada, conexionada y probada.
Incluye: Replanteo. Colocación de la caja de registro. Montaje, colocación y fijación de la boca para la carga. Conexionado. Colocación de la tapa.
Criterio de medición de proyecto: Número de unidades previstas, según documentación gráfica de Proyecto.
Criterio de medición de obra: Se medirá el número de unidades realmente ejecutadas según especificaciones de Proyecto.

| Código | Ud | Descripción | Rendimiento | Precio | Importe |
|---|---|---|---|---|---|
| mt38dep003d | Ud | Boca para la carga, de latón, de 4", para roscar. (material) | 1.000 | 1546.47 | 1546.47 |
| mt38dep750a | Ud | Caja de recogida de derrames, de polietileno de alta densidad, de 394 mm de diámetro y 381 mm de altura, con tapa de hierro fundido y válvula de drenaje. (material) | 1.000 | 2464.80 | 2464.80 |
| mo020 | h | Mampostero. (mano de obra) | 0.239 | 59.07 | 14.12 |
| mo113 | h | Peón mampostero. (mano de obra) | 0.239 | 42.54 | 10.17 |
| mo004 | h | Instalador de aparatos de calefacción. (mano de obra) | 0.239 | 60.70 | 14.51 |
| mo103 | h | Ayudante instalador de aparatos de calefacción. (mano de obra) | 0.239 | 44.07 | 10.53 |
| % | % | Herramienta menor | 2 % | 4060.60 | 81.21 |
|  |  | Costes directos |  |  | 4141.81 |
