# Sombrerete de conducto de ventilación para depósito de combustible líquido

- Propiedad del archivo: CYPE INGENIEROS, S.A.
- Formato: FIEBDC-3/2002
- Ámbito geográfico: Guatemala
- Divisa: GTQ
- Costes indirectos: 3.00 %
- Gastos generales: 13.00 %
- Beneficio industrial: 6.00 %
- IVA: 12.00 %

## I Instalaciones

### IC Calefacción, refrigeración, climatización y agua caliente sanitaria

#### ICD Combustible líquido

**ICD117** Ud Sombrerete de conducto de ventilación para depósito de combustible líquido.
Sombrerete de conducto de ventilación para depósito de combustible líquido, tipo seta, de 1 1/4", colocado mediante unión roscada. Totalmente montado, conexionado y probado.
Incluye: Replanteo. Conexión del sombrerete al conducto de ventilación.
Criterio de medición de proyecto: Número de unidades previstas, según documentación gráfica de Proyecto.
Criterio de medición de obra: Se medirá el número de unidades realmente ejecutadas según especificaciones de Proyecto.

| Código | Ud | Descripción | Rendimiento | Precio | Importe |
|---|---|---|---|---|---|
| mt38dep030b | Ud | Sombrerete tipo seta, de latón, con rejilla corta fuegos, para roscar, de 1 1/4". (material) | 1.000 | 64.58 | 64.58 |
| mo004 | h | Instalador de aparatos de calefacción. (mano de obra) | 0.119 | 60.70 | 7.22 |
| mo103 | h | Ayudante instalador de aparatos de calefacción. (mano de obra) | 0.119 | 44.07 | 5.24 |
| % | % | Herramienta menor | 2 % | 77.04 | 1.54 |
|  |  | Costes directos |  |  | 78.58 |
