# Contador de gasoil

- Propiedad del archivo: CYPE INGENIEROS, S.A.
- Formato: FIEBDC-3/2002
- Ámbito geográfico: Guatemala
- Divisa: GTQ
- Costes indirectos: 3.00 %
- Gastos generales: 13.00 %
- Beneficio industrial: 6.00 %
- IVA: 12.00 %

## I Instalaciones

### IC Calefacción, refrigeración, climatización y agua caliente sanitaria

#### ICD Combustible líquido

**ICD170** Ud Contador de gasoil.
Contador de gasoil, para roscar, de 1/2" de diámetro nominal, caudal máximo de 600 l/h y temperatura máxima del líquido conducido 130°C. Incluso elementos de montaje y demás accesorios necesarios para su correcto funcionamiento. Totalmente montado, conexionado y probado.
Incluye: Replanteo. Colocación del contador. Conexionado.
Criterio de medición de proyecto: Número de unidades previstas, según documentación gráfica de Proyecto.
Criterio de medición de obra: Se medirá el número de unidades realmente ejecutadas según especificaciones de Proyecto.

| Código | Ud | Descripción | Rendimiento | Precio | Importe |
|---|---|---|---|---|---|
| mt38sss200c | Ud | Contador de gasoil, para roscar, de 1/2" de diámetro nominal, caudal máximo de 600 l/h y temperatura máxima del líquido conducido 130°C, incluso racores de conexión. (material) | 1.000 | 10011.88 | 10011.88 |
| mo004 | h | Instalador de aparatos de calefacción. (mano de obra) | 0.478 | 60.70 | 29.01 |
| % | % | Herramienta menor | 2 % | 10040.89 | 200.82 |
|  |  | Costes directos |  |  | 10241.71 |
