# Panel radiante de techo

- Propiedad del archivo: CYPE INGENIEROS, S.A.
- Formato: FIEBDC-3/2002
- Ámbito geográfico: Guatemala
- Divisa: GTQ
- Costes indirectos: 3.00 %
- Gastos generales: 13.00 %
- Beneficio industrial: 6.00 %
- IVA: 12.00 %

## I Instalaciones

### IC Calefacción, refrigeración, climatización y agua caliente sanitaria

#### ICE Emisores por agua para calefacción y refrigeración

**ICE060** Ud Panel radiante de techo.
Panel radiante de acero, de techo, para agua caliente, para una presión máxima de trabajo de 4 bar y una temperatura máxima de 120°C, de 300 mm de ancho y 6000 mm de longitud nominal, con tubos de acero electrosoldados en frío, de 1/2" de diámetro, distanciados 150 mm, tubos abocardados para facilitar la soldadura de unión entre paneles, acabado con pintura epoxi-poliéster blanco RAL 9001, con colector en extremo del panel en los elementos inicial y final de cada línea, aislamiento térmico superior mediante manta de fibra de vidrio de 30 mm de espesor con papel aluminizado y con fleje de fijación, perfiles laterales, cubrejuntas, regleta transversal y travesaño de suspensión, en instalación de calefacción y refrigeración centralizada por agua. Totalmente montado, conexionado y probado.
Incluye: Replanteo mediante plantilla. Fijación de las placas a la estructura soporte. Conexionado con la red de conducción de agua.
Criterio de medición de proyecto: Superficie útil, medida según documentación gráfica de Proyecto.
Criterio de medición de obra: Se medirá la superficie realmente ejecutada según especificaciones de Proyecto.

| Código | Ud | Descripción | Rendimiento | Precio | Importe |
|---|---|---|---|---|---|
| mt38sab010aaa | m | Panel radiante de acero, de techo, para agua caliente, para una presión máxima de trabajo de 4 bar y una temperatura máxima de 120°C, de 300 mm de ancho y 6000 mm de longitud nominal, con tubos de acero electrosoldados en frío, de 1/2" de diámetro, distanciados 150 mm, tubos abocardados para facilitar la soldadura de unión entre paneles, acabado con pintura epoxi-poliéster blanco RAL 9001, con colector en extremo del panel en los elementos inicial y final de cada línea, aislamiento térmico superior mediante manta de fibra de vidrio de 30 mm de espesor con papel aluminizado y con fleje de fijación, perfiles laterales, cubrejuntas, regleta transversal y travesaño de suspensión. (material) | 6.000 | 367.84 | 2207.04 |
| mo004 | h | Instalador de aparatos de calefacción. (mano de obra) | 0.593 | 60.70 | 36.00 |
| mo103 | h | Ayudante instalador de aparatos de calefacción. (mano de obra) | 0.593 | 44.07 | 26.13 |
| % | % | Herramienta menor | 2 % | 2269.17 | 45.38 |
|  |  | Costes directos |  |  | 2314.55 |
