# Caldera a gas, colectiva, de condensación, mural

- Propiedad del archivo: CYPE INGENIEROS, S.A.
- Formato: FIEBDC-3/2002
- Ámbito geográfico: Guatemala
- Divisa: GTQ
- Costes indirectos: 3.00 %
- Gastos generales: 13.00 %
- Beneficio industrial: 6.00 %
- IVA: 12.00 %

## I Instalaciones

### IC Calefacción, refrigeración, climatización y agua caliente sanitaria

#### ICG Calderas a gas

**ICG238** Ud Caldera a gas, colectiva, de condensación, mural.
Caldera mural, de condensación, con intercambiador de tubos de aluminio aleteados y quemador modulante de gas natural, para calefacción, potencia útil modulante de 10,4 a 45 kW, peso 48 kg, dimensiones 695x520x465 mm, con válvula de 3 vías para la producción de agua caliente sanitaria mediante interacumulador. Totalmente montada, conexionada y probada.
Incluye: Replanteo. Presentación de los elementos. Montaje de la caldera y sus accesorios. Conexionado con las redes de conducción de agua, de gas, de instalaciones sanitarias y pluviales y eléctrica, y con el conducto de evacuación de los productos de la combustión. Puesta en marcha.
Criterio de medición de proyecto: Número de unidades previstas, según documentación gráfica de Proyecto.
Criterio de medición de obra: Se medirá el número de unidades realmente ejecutadas según especificaciones de Proyecto.

| Código | Ud | Descripción | Rendimiento | Precio | Importe |
|---|---|---|---|---|---|
| mt38cbu070aa | Ud | Caldera mural, de condensación, con intercambiador de tubos de aluminio aleteados y quemador modulante de gas natural, para calefacción, potencia útil modulante de 10,4 a 45 kW, peso 48 kg, dimensiones 695x520x465 mm, con válvula de 3 vías para la producción de agua caliente sanitaria mediante interacumulador. (material) | 1.000 | 40029.54 | 40029.54 |
| mt38www010 | Ud | Material auxiliar para instalaciones de calefacción. (material) | 1.000 | 18.64 | 18.64 |
| mo004 | h | Instalador de aparatos de calefacción. (mano de obra) | 4.795 | 60.70 | 291.06 |
| mo103 | h | Ayudante instalador de aparatos de calefacción. (mano de obra) | 4.795 | 44.07 | 211.32 |
| % | % | Herramienta menor | 2 % | 40550.56 | 811.01 |
|  |  | Costes directos |  |  | 41361.57 |
