# Estufa a leña

- Propiedad del archivo: CYPE INGENIEROS, S.A.
- Formato: FIEBDC-3/2002
- Ámbito geográfico: Guatemala
- Divisa: GTQ
- Costes indirectos: 3.00 %
- Gastos generales: 13.00 %
- Beneficio industrial: 6.00 %
- IVA: 12.00 %

## I Instalaciones

### IC Calefacción, refrigeración, climatización y agua caliente sanitaria

#### ICH Chimeneas, hogares, cocinas, cassettes insertables y estufas

**ICH040** Ud Estufa a leña.
Estufa a leña, potencia térmica nominal 7,5 kW, rendimiento 75%, volumen de calefacción, calculado con un requisito de 40 W/m³, 200 m³, revestimiento de acero color inoxidable, ventilación por convección natural, compuesta de hogar de fundición, cristal cerámico resistente a los 800°C, cajón de cenizas, aire primario y aire secundario regulables manualmente y sacude-parrilla de accionamiento exterior. Incluso accesorios de conexión al conducto de evacuación de los productos de la combustión, sin incluir este conducto. Totalmente montada y conexionada.
Incluye: Replanteo de la estufa. Presentación de los elementos. Montaje de la estufa y sus accesorios. Conexión al conducto de evacuación.
Criterio de medición de proyecto: Número de unidades previstas, según documentación gráfica de Proyecto.
Criterio de medición de obra: Se medirá el número de unidades realmente ejecutadas según especificaciones de Proyecto.

| Código | Ud | Descripción | Rendimiento | Precio | Importe |
|---|---|---|---|---|---|
| mt38arc040da | Ud | Estufa a leña, potencia térmica nominal 7,5 kW, rendimiento 75%, volumen de calefacción, calculado con un requisito de 40 W/m³, 200 m³, revestimiento de acero color inoxidable, ventilación por convección natural, compuesta de hogar de fundición, cristal cerámico resistente a los 800°C, cajón de cenizas, aire primario y aire secundario regulables manualmente y sacude-parrilla de accionamiento exterior. (material) | 1.000 | 15657.15 | 15657.15 |
| mt38arc600b | Ud | Puesta en marcha y formación en el manejo de estufa a leña. (material) | 1.000 | 664.49 | 664.49 |
| mo004 | h | Instalador de aparatos de calefacción. (mano de obra) | 1.168 | 66.67 | 77.87 |
| mo103 | h | Ayudante instalador de aparatos de calefacción. (mano de obra) | 1.168 | 48.40 | 56.53 |
| % | % | Herramienta menor | 2 % | 16456.04 | 329.12 |
|  |  | Costes directos |  |  | 16785.16 |
