# Conducto de polipropileno

- Propiedad del archivo: CYPE INGENIEROS, S.A.
- Formato: FIEBDC-3/2002
- Ámbito geográfico: Guatemala
- Divisa: GTQ
- Costes indirectos: 3.00 %
- Gastos generales: 13.00 %
- Beneficio industrial: 6.00 %
- IVA: 12.00 %

## I Instalaciones

### IC Calefacción, refrigeración, climatización y agua caliente sanitaria

#### ICO Sistemas de evacuación de los productos de la combustión

**ICO150** m Conducto de polipropileno.
Conducto para evacuación de los productos de la combustión o admisión de aire comburente, formado por tubo de polipropileno color blanco, con junta de estanqueidad de EPDM, de 60 mm de diámetro interior, propagación retardada de la llama Euroclase D de reacción al fuego, temperatura máxima de 120°C, presión de trabajo de hasta 5000 Pa. Incluso accesorios, piezas especiales, módulos finales y material auxiliar para montaje y sujeción a la obra.
Incluye: Replanteo. Presentación de tubos, accesorios, piezas especiales y módulos finales. Fijación del material auxiliar para montaje y sujeción a la obra. Montaje. Conexionado y comprobación de su correcto funcionamiento.
Criterio de medición de proyecto: Longitud medida desde el arranque del conducto hasta la parte superior del módulo final, según documentación gráfica de Proyecto.
Criterio de medición de obra: Se medirá, desde el arranque del conducto hasta la parte superior del módulo final, la longitud realmente ejecutada según especificaciones de Proyecto.

| Código | Ud | Descripción | Rendimiento | Precio | Importe |
|---|---|---|---|---|---|
| mt20din101a | Ud | Material auxiliar para montaje y sujeción a la obra de los tubos de polipropileno, de 60 mm de diámetro interior. (material) | 1.000 | 10.01 | 10.01 |
| mt20din100ap | m | Tubo de polipropileno color blanco, con junta de estanqueidad de EPDM, de 60 mm de diámetro interior, propagación retardada de la llama Euroclase D de reacción al fuego, temperatura máxima de 120°C, presión de trabajo de hasta 5000 Pa, con el precio incrementado el 75% en concepto de accesorios, piezas especiales y módulos finales. (material) | 1.000 | 291.92 | 291.92 |
| mo004 | h | Instalador de aparatos de calefacción. (mano de obra) | 0.318 | 60.70 | 19.30 |
| mo103 | h | Ayudante instalador de aparatos de calefacción. (mano de obra) | 0.318 | 44.07 | 14.01 |
| % | % | Herramienta menor | 2 % | 335.24 | 6.70 |
|  |  | Costes directos |  |  | 341.94 |
