# Conducto extensible para climatizador evaporativo

- Propiedad del archivo: CYPE INGENIEROS, S.A.
- Formato: FIEBDC-3/2002
- Ámbito geográfico: Guatemala
- Divisa: GTQ
- Costes indirectos: 3.00 %
- Gastos generales: 13.00 %
- Beneficio industrial: 6.00 %
- IVA: 12.00 %

## I Instalaciones

### IC Calefacción, refrigeración, climatización y agua caliente sanitaria

#### ICP Bioclimatización

**ICP030** Ud Conducto extensible para climatizador evaporativo.
Conducto de descarga motorizado, para climatizador evaporativo, con tramo extensible hasta 10 m de longitud, formado por difusor cónico de 900 mm de diámetro con tapa, tubo extensible de 610 mm de diámetro, tolva de 660x660 mm, conducto rectangular de 660x660 mm y 750 mm de longitud, motor de 285 W y 17 r.p.m., soporte para el motor, cuerda, carrete, interruptor final de carrera y pulsador para el accionamiento del motor. Incluso accesorios de montaje y elementos de fijación. Totalmente montado.
Incluye: Replanteo. Colocación y fijación.
Criterio de medición de proyecto: Número de unidades previstas, según documentación gráfica de Proyecto.
Criterio de medición de obra: Se medirá el número de unidades realmente ejecutadas según especificaciones de Proyecto.

| Código | Ud | Descripción | Rendimiento | Precio | Importe |
|---|---|---|---|---|---|
| mt42ter055d | Ud | Conducto de descarga motorizado, para climatizador evaporativo, con tramo extensible hasta 10 m de longitud, formado por difusor cónico de 900 mm de diámetro con tapa, tubo extensible de 610 mm de diámetro, tolva de 660x660 mm, conducto rectangular de 660x660 mm y 750 mm de longitud, motor de 285 W y 17 r.p.m., soporte para el motor, cuerda, carrete, interruptor final de carrera y pulsador para el accionamiento del motor. (material) | 1.000 | 17937.56 | 17937.56 |
| mo005 | h | Instalador de climatización. (mano de obra) | 2.921 | 60.70 | 177.30 |
| mo104 | h | Ayudante instalador de climatización. (mano de obra) | 2.921 | 44.07 | 128.73 |
| % | % | Herramienta menor | 2 % | 18243.59 | 364.87 |
|  |  | Costes directos |  |  | 18608.46 |
