# Válvula para radiador

- Propiedad del archivo: CYPE INGENIEROS, S.A.
- Formato: FIEBDC-3/2002
- Ámbito geográfico: Guatemala
- Divisa: GTQ
- Costes indirectos: 3.00 %
- Gastos generales: 13.00 %
- Beneficio industrial: 6.00 %
- IVA: 12.00 %

## I Instalaciones

### IC Calefacción, refrigeración, climatización y agua caliente sanitaria

#### ICS Sistemas de conducción de agua

**ICS077** Ud Válvula para radiador.
Detentor para radiador, de asiento, de paso en escuadra, con conexión roscada de 24x19 mm compatible con adaptadores para tubos multicapa y conexión de 1/2" de diámetro con el radiador, con cuerpo de latón y guarniciones de EPDM/HPF, con adaptador para unión a compresión de tubo de 20 mm de diámetro y 2,5 mm de espesor con rosca 24x19 mm. Incluso elementos de montaje y accesorios necesarios para su correcto funcionamiento.
Incluye: Replanteo. Colocación. Conexionado. Comprobación de su correcto funcionamiento.
Criterio de medición de proyecto: Número de unidades previstas, según documentación gráfica de Proyecto.
Criterio de medición de obra: Se medirá el número de unidades realmente ejecutadas según especificaciones de Proyecto.

| Código | Ud | Descripción | Rendimiento | Precio | Importe |
|---|---|---|---|---|---|
| mt38alb520a | Ud | Detentor para radiador, de asiento, de paso en escuadra, con conexión roscada de 24x19 mm compatible con adaptadores para tubos multicapa y conexión de 1/2" de diámetro con el radiador, con cuerpo de latón y guarniciones de EPDM/HPF. (material) | 1.000 | 93.04 | 93.04 |
| mt38alb500d | Ud | Adaptador para unión a compresión de tubo de 20 mm de diámetro y 2,5 mm de espesor con rosca 24x19 mm. (material) | 1.000 | 42.14 | 42.14 |
| mt38www012 | Ud | Material auxiliar para instalaciones de calefacción y agua caliente sanitaria (material) | 0.100 | 23.30 | 2.33 |
| mo004 | h | Instalador de aparatos de calefacción. (mano de obra) | 0.118 | 60.70 | 7.16 |
| mo103 | h | Ayudante instalador de aparatos de calefacción. (mano de obra) | 0.118 | 44.07 | 5.20 |
| % | % | Herramienta menor | 2 % | 149.87 | 3.00 |
|  |  | Costes directos |  |  | 152.87 |
