# Mando a distancia, vía radio

- Propiedad del archivo: CYPE INGENIEROS, S.A.
- Formato: FIEBDC-3/2002
- Ámbito geográfico: Guatemala
- Divisa: GTQ
- Costes indirectos: 3.00 %
- Gastos generales: 13.00 %
- Beneficio industrial: 6.00 %
- IVA: 12.00 %

## I Instalaciones

### ID Seguridad

#### IDR Centrales de intrusión vía radio

**IDR020** Ud Mando a distancia, vía radio.
Mando a distancia con comunicación vía radio, con cuatro botones, led indicador de batería baja y batería de litio de 3 V.
Incluye: Comprobación de su correcto funcionamiento.
Criterio de medición de proyecto: Número de unidades previstas, según documentación gráfica de Proyecto.
Criterio de medición de obra: Se medirá el número de unidades realmente ejecutadas según especificaciones de Proyecto.

| Código | Ud | Descripción | Rendimiento | Precio | Importe |
|---|---|---|---|---|---|
| mt41ing220a | Ud | Mando a distancia con comunicación vía radio, con cuatro botones, led indicador de batería baja y batería de litio de 3 V. (material) | 1.000 | 559.69 | 559.69 |
| mo006 | h | Instalador de redes y equipos de detección y seguridad. (mano de obra) | 0.059 | 60.70 | 3.58 |
| mo105 | h | Ayudante instalador de redes y equipos de detección y seguridad. (mano de obra) | 0.059 | 44.07 | 2.60 |
| % | % | Herramienta menor | 2 % | 565.87 | 11.32 |
|  |  | Costes directos |  |  | 577.19 |
