# Acumulador de energía eléctrica

- Propiedad del archivo: CYPE INGENIEROS, S.A.
- Formato: FIEBDC-3/2002
- Ámbito geográfico: Guatemala
- Divisa: GTQ
- Costes indirectos: 3.00 %
- Gastos generales: 13.00 %
- Beneficio industrial: 6.00 %
- IVA: 12.00 %

## I Instalaciones

### IE Eléctricas

#### IEF Solar fotovoltaica

**IEF030** Ud Acumulador de energía eléctrica.
Batería de litio-ferrofosfato (LiFePO4), tensión nominal 48 V, capacidad nominal de descarga 41,6 Ah, más de 5000 ciclos con una profundidad de descarga (DoD) del 80%, dimensiones 330x250x175 mm, peso 20 kg, posibilidad de conexión de hasta 8 baterías en paralelo, con sistema BMS y display para visualización del estado de carga. Incluso accesorios necesarios para su correcta instalación.
Incluye: Montaje, fijación y nivelación. Conexionado y comprobación de su correcto funcionamiento.
Criterio de medición de proyecto: Número de unidades previstas, según documentación gráfica de Proyecto.
Criterio de medición de obra: Se medirá el número de unidades realmente ejecutadas según especificaciones de Proyecto.

| Código | Ud | Descripción | Rendimiento | Precio | Importe |
|---|---|---|---|---|---|
| mt35afg010Bj | Ud | Batería de litio-ferrofosfato (LiFePO4), tensión nominal 48 V, capacidad nominal de descarga 41,6 Ah, más de 5000 ciclos con una profundidad de descarga (DoD) del 80%, dimensiones 330x250x175 mm, peso 20 kg, posibilidad de conexión de hasta 8 baterías en paralelo, con sistema BMS y display para visualización del estado de carga. (material) | 1.000 | 13259.96 | 13259.96 |
| mo003 | h | Electricista. (mano de obra) | 0.237 | 60.70 | 14.39 |
| mo102 | h | Ayudante de electricista. (mano de obra) | 0.237 | 44.07 | 10.44 |
| % | % | Herramienta menor | 2 % | 13284.79 | 265.70 |
|  |  | Costes directos |  |  | 13550.49 |
